# ROSKI_M

- Propiedad del archivo: SOFT S.A.
- Formato: FIEBDC-3/2002
- Programa: Presto 8.8
- Fecha de los precios: 20/04/2026
- Divisa: EUR
- Código: ROSKI_M
Importe: 258186.95

## 001 OBRA CIVIL
Importe: 118223.13

### 001.1 DEMOLICIONES
Importe: 12964.2
Levantado de aparatos sanitarios y accesorios, por medios manuales, sin afectar a la estabilidad de los elementos constructivos a los que pueda estar sujeto, y carga manual sobre camión o contenedor.

**DLP020** m² Desmontaje de cierre exterior
3.67 m² × 27.81 = 102.06
Desmontaje de cierre exterior de acero con medios manuales, sin deteriorar los elementos constructivos a los que está sujeta, y carga manual sobre camión o contenedor.

| Medición | Uds. | Largo | Alto | Parcial |
|---|---|---|---|---|
| Puerta de acceso | 1 | 1.35 | 2.72 | 3.67 |
| Total |  |  |  | 3.67 |

**DLC020** m² Levantado de carpinteria exterior
9.11 m² × 27.81 = 253.35
Levantado de carpintería acristalada de cualquier material de cualquier tipo situada en fachada, con medios manuales, sin deteriorar los elementos constructivos a los que está sujeta, y carga manual sobre camión o contenedor.

| Medición | Uds. | Ancho | Alto | Parcial |
|---|---|---|---|---|
|  | 1 | 1.65 | 2.1 | 3.47 |
|  | 1 | 1.77 | 0.68 | 1.20 |
|  | 1 | 3.08 | 1.44 | 4.44 |
| Total |  |  |  | 9.11 |

**DKA010** m² Levantado de carpinteria interior
13.72 m² × 27.81 = 381.55
Levantado de carpintería acristalada de cualquier material de cualquier tipo,situada en cualquier tipo de tabiques, con medios manuales, sin deteriorar los elementos constructivos a los que está sujeta, y carga manual sobre camión o contenedor.

| Medición | Uds. | Largo | Alto | Parcial |
|---|---|---|---|---|
|  | 1 | 4.97 | 2.76 | 13.72 |
| Total |  |  |  | 13.72 |

**DPT020** m² Demolición de partición interior de fábrica revestida
98.34 m² × 11.73 = 1153.53
Demolición de partición interior de fábrica revestida, formada por fábrica de ladrillo o bloque con revestimiento, ejecutada con medios manuales, sin perjudicar la estabilidad de los elementos constructivos contiguos, y carga manual de escombros sobre camión o contenedor

| Medición | Uds. | Largo | Alto | Parcial |
|---|---|---|---|---|
|  | 1 | 11.96 | 3.28 | 39.23 |
|  | 1 | 2.9 | 2.79 | 8.09 |
|  | 1 | 5.3 | 2.79 | 14.79 |
|  | 1 | 2.6 | 2.79 | 7.25 |
|  | 1 | 6.93 | 2.79 | 19.33 |
|  | 1 | 0.6 | 2.79 | 1.67 |
|  | 1 | 1.53 | 2.79 | 4.27 |
|  | 1 | 1.33 | 2.79 | 3.71 |
| Total |  |  |  | 98.34 |

**DKM010** m² Levantado de carpinteria de madera interior
10.62 m² × 38.58 = 409.72
Levantado de carpintería de cualquier tipo en tabiques, incluidos cercos, hojas y accesorios, por medios manuales, sin deteriorar el paramento al que está sujeta, y carga manual sobre camión o contenedor.

| Medición | Uds. | Largo | Alto | Parcial |
|---|---|---|---|---|
|  | 2 | 0.75 | 2.05 | 3.08 |
|  | 1 | 0.85 | 2.05 | 1.74 |
|  | 1 | 0.68 | 2.05 | 1.39 |
|  | 1 | 0.81 | 2.05 | 1.66 |
|  | 1 | 1.34 | 2.05 | 2.75 |
| Total |  |  |  | 10.62 |

**DRT030** m² Demolición de falso techo registrable de placas de yeso o de esc
167.9 m² × 12.6 = 2115.54
Demolición de moldura perimetral de escayola, con medios manuales, sin deteriorar los elementos constructivos a los que se sujeta, y carga manual sobre camión o contenedor.

| Medición | Uds. | Parcial |
|---|---|---|
| fórmula: 56.15 | 1 | 56.15 |
| fórmula: 22.10 | 1 | 22.10 |
| fórmula: 89.65 | 1 | 89.65 |
| Total |  | 167.9 |

**DIF105** Ud Desmontaje de red de instalación interior de agua, colocada supe
1 Ud × 989.94 = 989.94
Desmontaje de red de instalación interior de agua, colocada superficialmente, que da servicio a una superficie de 300 m², desde la toma de cada aparato sanitario hasta el montante, con medios manuales, y carga manual sobre camión o contenedor.

**DIS105** Ud Desmontaje de red de instalación interior de desagües, desde la
1 Ud × 599.96 = 599.96
Desmontaje de red de instalación interior de desagües que da servicio a una superficie de 300 m², con medios manuales, y carga manual sobre camión o contenedor.

**DIE060** Ud Desmontaje de red de instalacion electrica
1 Ud × 4153.7 = 4153.70
Desmontaje de red de instalación eléctrica interior bajo tubo protector, en local u oficina de 300 m² de superficie construida; con medios manuales, y carga manual sobre camión o contenedor.

**DIF010** u Levantado de aparatos sanitarios
4 u × 89.99 = 359.96
Levantado de aparatos sanitarios y accesorios, por medios manuales y carga manual sobre camión o contenedor.

| Medición | Uds. | Parcial |
|---|---|---|
| Inodoro | 2 | 2.00 |
| Lavadero | 2 | 2.00 |
| Total |  | 4 |

**DIC040** u Desmontaje de termo electrico
1 u × 89.99 = 89.99
Desmontaje de termo eléctrico de 50 kg de peso máximo, con medios manuales, y carga manual sobre camión o contenedor.

**DIE100** u Desmontaje de cuadro electrico
2 u × 449.97 = 899.94
Desmontaje de cuadro eléctrico empotrado para dispositivos generales e individuales de mando y protección, con medios manuales, y carga manual sobre camión o contenedor.

**DIC030** u Desmontaje de unidad interior de aire acondicionado
2 u × 314.98 = 629.96
Desmontaje de unidad interior de sistema de aire acondicionado, de cassette, de 50 kg de peso máximo, con medios manuales, y carga manual sobre camión o contenedor

**DII010** u Desmontaje de luminarias
22 u × 37.5 = 825.00
Desmontaje de luminaria interior situada a menos de 3 m de altura, empotrada con medios manuales, sin deteriorar los elementos constructivos a los que pueda estar sujeta, y carga manual sobre camión o contenedor.

| Medición | Uds. | Parcial |
|---|---|---|
| Estancia 1 | 12 | 12.00 |
| Estancia 3 | 2 | 2.00 |
| Estancia 4 | 8 | 8.00 |
| Total |  | 22 |

### 001.2 ALBAÑILERIA
Importe: 22829.97

**02.10** m2 Fachada de una hoja, de fábrica de ladrillo cerámico cara vista
3.67 m2 × 133.96 = 491.63
Fachada de una hoja, de 24 cm de espesor, de fábrica de ladrillo cerámico perforado (panal), para revestir, 24x11,5x9 cm, con juntas horizontales y verticales de 10 mm de espesor, recibida con mortero de cemento industrial, color gris, M-5, suministrado a granel. Dintel de fábrica para revestir sobre perfil laminado. Revestimiento de los frentes de forjado con piezas cerámicas y de los frentes de pilares con ladrillos cortados, colocados con el mismo mortero utilizado en el recibido de la fábrica.

| Medición | Uds. | Largo | Alto | Parcial |
|---|---|---|---|---|
| Acceso | 1 | 1.35 | 2.72 | 3.67 |
| Total |  |  |  | 3.67 |

**02.1** m2 Base de pavimento con mortero autonivelante
138.3 m2 × 47.07 = 6509.78
Base para pavimento interior, espesor variable 4-8 cm, de mortero autonivelante, CT - C10 - F3 según UNE-EN 13813, vertido con mezcladora-bombeadora, sobre lámina de aislamiento para formación de suelo flotante; y posterior aplicación de agente filmógeno, (0,15 l/m²). Incluso banda de panel rígido de poliestireno expandido para la preparación de las juntas perimetrales de dilatación.

| Medición | Uds. | Parcial |
|---|---|---|
| fórmula: 138.30 | 1 | 138.30 |
| Total |  | 138.3 |

**02.2** Ud Ayuda albañileria inst.red evacuacion local
1 Ud × 974.94 = 974.94
Ayudas de cualquier trabajo de albañilería, necesarias para la correcta ejecución de la instalación de salubridad formada por: sistema de evacuación (bajantes interiores y exteriores de aguas pluviales y residuales, canalones, botes sifónicos, colectores suspendidos, sistemas de elevación, derivaciones individuales y cualquier otro elemento componente de la instalación), con un grado de complejidad medio, en edificio de otros usos, incluida p/p de elementos comunes. Incluso material auxiliar para la correcta ejecución de los trabajos.

**02.3** Ud Ayuda albañilería inst. fontanería local
1 Ud × 524.97 = 524.97
Ayuda de albañilería a instalación de fontanería por local (con una superficie construida media de 90 m2) incluyendo mano de obra en carga y descarga, materiales, apertura y tapado de rozas, recibidos, remates y ayudas a acometida, tubo de alimentación, batería de contadores, grupo de presión, depósito, montantes, accesorios y piezas especiales, i/p.p. de elementos comunes, material auxiliar, limpieza y medios auxiliares.

**02.4** Ud Ayuda albañilería inst. electricidad local
1 Ud × 524.97 = 524.97
Ayuda de albañilería a instalación de electricidad por local (con una superficie construida media de 90 m2) incluyendo mano de obra en carga y descarga, materiales, apertura y tapado de rozas, recibidos, remates y ayudas a puesta a tierra, caja general de protección, línea general de alimentación, centralización de contadores, derivaciones individuales y cuadros de mando y protección, i/p.p. de elementos comunes, limpieza y medios auxiliares.

**02.5** Ud Ayuda albañilería inst. iluminación local
1 Ud × 524.97 = 524.97
Ayudas de cualquier trabajo de albañilería, necesarias para la correcta ejecución de la instalación de apliques y luminarias para iluminación, con un grado de complejidad medio, en edificio de otros usos, incluida p/p de elementos comunes. Incluso material auxiliar para la correcta ejecución de los trabajos.

**02.6** Ud Ayuda albañilería inst.climatizacion y ventilacion local
1 Ud × 674.96 = 674.96
Ayuda de albañilería a instalaciones de climatizacion y ventilacion por local (con una superficie construida media de 90 m2) y su parte correspondiente de zonas comunes, incluyendo mano de obra en carga y descarga, materiales, apertura y tapado de rozas, recibidos, limpieza, remates y medios auxiliares.

**02.7** m² Tabiqueria autoportante de placas de yeso laminado (hidgrofugo)
54.76 m² × 52.38 = 2868.33
Tabique con placa, una placa de carton, yeso 15mm a cada lado, con propiedades hidrofugas (WA) en zonas de locales húmedos (obradores, secciones perecederos, aseos, vestuarios, ...) atornillada a las estructura de acero galvanizado formada por canal fijado con tornillos de acero y a los montantes de 70mm, aptos para alturas utiles de local, distanciados entre si 600mm., I/P.P. de replanteo auxiliar, nivelación, ejecución de angulos, aplomados, recibido de cercos, sellado de pasos, tratamiento de juntas con cinta, limpieza, terminado y listo para pintar, S/NTE, PTP, medida la superficie ejecutada.

| Medición | Uds. | Largo | Alto | Parcial |
|---|---|---|---|---|
|  | 1 | 2.5 | 2.65 | 6.63 |
|  | 1 | 2.48 | 2.65 | 6.57 |
|  | 1 | 2.77 | 2.8 | 7.76 |
|  | 1 | 3.6 | 2.8 | 10.08 |
|  | 1 | 4.87 | 2.8 | 13.64 |
|  | 2 | 1.8 | 2.8 | 10.08 |
| Total |  |  |  | 54.76 |

**02.7.1** m² Tabiqueria autoportante de placas de yeso laminado
23.32 m² × 45.87 = 1069.69
Tabique con placa, una placa de carton, yeso 15mm a cada lado,atornillada a las estructura de acero galvanizado formada por canal fijado con tornillos de acero y a los montantes de 70mm, aptos para alturas utiles de local, distanciados entre si 600mm., I/P.P. de replanteo auxiliar, nivelación, ejecución de angulos, aplomados, recibido de cercos, sellado de pasos, tratamiento de juntas con cinta, limpieza, terminado y listo para pintar, S/NTE, PTP, medida la superficie ejecutada.

| Medición | Uds. | Largo | Alto | Parcial |
|---|---|---|---|---|
|  | 1 | 1.24 | 2.8 | 3.47 |
|  | 1 | 5.03 | 2.8 | 14.08 |
|  | 1 | 2.06 | 2.8 | 5.77 |
| Total |  |  |  | 23.32 |

**02.8** m² Trasdosado autoportante de placas de yeso laminado (hidrofugo)
52.17 m² × 36.53 = 1905.77
Trasdosado autoportante libre, sistema "PLACO", de 63 mm de espesor total, con nivel de calidad del acabado estándar (Q2), formado por una placa de yeso laminado H1 / UNE-EN 520 - 1200 / 2500 / 15 / con los bordes longitudinales afinados, Placomarine PPM 15 "PLACO", formada por un alma de yeso de origen natural embutida e íntimamente ligada a dos láminas de cartón fuerte, aditivada con silicona para reducir su capacidad de absorción de agua, atornillada directamente a una estructura autoportante de perfiles metálicos de acero galvanizado formada por canales horizontales R 48 "PLACO", sólidamente fijados al suelo y al techo, y montantes verticales M 48 "PLACO", con una separación entre montantes de 600 mm. Incluso banda desolidarizadora; fijaciones para el anclaje de canales y montantes metálicos; tornillería para la fijación de las placas; cinta de papel con refuerzo metálico "PLACO" y pasta y cinta para el tratamiento de juntas.

| Medición | Uds. | Largo | Alto | Parcial |
|---|---|---|---|---|
|  | 1 | 12.28 | 2.65 | 32.54 |
|  | 1 | 5.46 | 2.65 | 14.47 |
|  | 1 | 1.72 | 3 | 5.16 |
| Total |  |  |  | 52.17 |

**02.8.1** m² Trasdosado autoportante de placas de yeso laminado
180.2 m² × 33.27 = 5995.25
Trasdosado autoportante libre, sistema "PLACO", de 63 mm de espesor total, con nivel de calidad del acabado estándar (Q2), formado por una placa de yeso laminado H1 / UNE-EN 520 - 1200 / 2500 / 15 / con los bordes longitudinales afinados, Placomarine PPM 15 "PLACO", formada por un alma de yeso de origen natural embutida e íntimamente ligada a dos láminas de cartón fuerte, atornillada directamente a una estructura autoportante de perfiles metálicos de acero galvanizado formada por canales horizontales R 48 "PLACO", sólidamente fijados al suelo y al techo, y montantes verticales M 48 "PLACO", con una separación entre montantes de 600 mm. Incluso banda desolidarizadora; fijaciones para el anclaje de canales y montantes metálicos; tornillería para la fijación de las placas; cinta de papel con refuerzo metálico "PLACO" y pasta y cinta para el tratamiento de juntas.

| Medición | Uds. | Largo | Alto | Parcial |
|---|---|---|---|---|
|  | 1 | 57.91 | 3 | 173.73 |
|  | 1 | 2.44 | 2.65 | 6.47 |
| Total |  |  |  | 180.2 |

**02.14** m Aplicacion de mortero para exterior en junta fachada
9.32 m × 63.38 = 590.70
Aplicación de mortero de reparación para exterior, previa humectación del soporte, conformando correctamente la junta y asegurando su adherencia y estabilidad, con acabado basto de seguridad, incluyendo suministro de materiales, aplicación manual, medios auxiliares, mano de obra y limpieza final.

| Medición | Uds. | Largo | Parcial |
|---|---|---|---|
|  | 1 | 6.79 | 6.79 |
|  | 1 | 2.53 | 2.53 |
| Total |  |  | 9.32 |

**02.16** Ud Dintel prefabricado, hormigon pretensado 250cm
1 Ud × 116.17 = 116.17
Dintel prefabricado de hormigón pretensado, 500x11x7 cm, con tres barras de acero de 8 mm de diámetro en la parte central, apoyado sobre una capa de mortero de cemento, industrial, M-7,5.

**02.13** m2 Apertura de hueco en fachada exterior
2.08 m2 × 27.81 = 57.84
Apertura de hueco para posterior colocación de la carpintería, en hoja exterior de cerramiento de fachada, de fábrica, vista, formada por ladrillo perforado de 11/12 cm de espesor, con medios manuales, sin afectar a la estabilidad de la hoja o de los elementos constructivos contiguos, y carga manual sobre camión o contenedor.

### 001.3 CARPINTERIA EXTERIOR
Importe: 25200.78

**03.1** Ud Cierre enrollable lamas chapa acero galvanizado automatico
1 Ud × 5348.68 = 5348.68
Cierre enrollable de lamas de chapa de acero galvanizado lacado, panel ciego,RAL 7016, 233x250 cm, apertura automática.

**03.2** Ud Estructura de hierro para puerta automatica
1 Ud × 1049.94 = 1049.94
Suministro y colocación de portería de hierro para la sujección de la puerta automática de entrada, a base de pilares y dintel de 50x100mm

**03.3** Ud Puerta corredera automática, de aluminio y vidrio, para acceso p
1 Ud × 8724.97 = 8724.97
Puerta corredera automática, de aluminio y vidrio, para acceso peatonal, con sistema de apertura lateral, de dos hojas deslizantes de 80x 235cm más fijo lateral, compuesta por: cajón superior con mecanismos, equipo de motorización y batería de emergencia para apertura y cierre automático en caso de corte del suministro eléctrico, de aluminio lacado, color negro, dos detectores de presencia por radiofrecuencia, célula fotoeléctrica de seguridad y panel de control con cuatro modos de funcionamiento seleccionables; vidrio laminar de seguridad 6+6, incoloro, 1B1 según UNE-EN 12600 con perfiles de aluminio lacado, color negro, fijadas sobre los perfiles con perfil continuo de neopreno.

**03.3.1** m2 Ventanal fijo de aluminio exterior
3.64 m2 × 2628.83 = 9568.94
Suministro y montaje de carpinteria de aluminio de color gris oscuro RAL 7016, colocandose vidrio laminar espesor 6 + camara de 6 + vidrio laminar 6 con factor solar (G) 0,40 de trasmisión térmica limite 3,20W/M2K, para conformado de ventanal fijo, formada por perfiles provistos de rotura de puente térmico. Elaborada en taller, con clasificación a la permeabilidad al aire segun UNE-EN 12207, clasificación a la resistencia a la carga del viento según UNE-EN 12210. Medida la superficie ejecutada.

| Medición | Uds. | Largo | Alto | Parcial |
|---|---|---|---|---|
|  | 1 | 2.53 | 1.44 | 3.64 |
| Total |  |  |  | 3.64 |

**03.4** m2 Celosia metalica
1.2 m2 × 423.54 = 508.25
Celosía fija formada por lamas horizontales orientables machihembradas, de acero galvanizado de 0,6 mm de espesor, acabado pintado al horno de color a elegir, de 200 a 250 mm de anchura, con testeros de nylon de elevada resistencia y pivotes de aluminio de 8 mm de diámetro mínimo, alojados en el marco de aluminio.

| Medición | Uds. | Largo | Alto | Parcial |
|---|---|---|---|---|
|  | 1 | 1.77 | 0.68 | 1.20 |
| Total |  |  |  | 1.2 |

### 001.4 CARPINTERIA INTERIOR
Importe: 5167.67

**04.1** ud Puerta corredera interior lisa
3 ud × 1037.78 = 3113.34
Puerta de paso ciega corredera, de una hoja normalizada, serie económica, lisa hueca (CLH) de melamina en color corporativo, con doble cerco directo de pino macizo 70x50 mm., tapajuntas moldeados de DM rechapados de pino 70x10 mm. en ambas caras, para pintar, herrajes de colgar y deslizamiento galvanizados, y manetas de cierre doradas, montada y con p.p. de medios auxiliares. Incluye armazon metalico.

**04.2** Ud Puerta abatible 72,5 cm
1 Ud × 634.78 = 634.78
Puerta interior abatible a medida, ciega, de una hoja de 203x102,5x3,5 cm, de tablero DM, con revestimiento de melamina, color corporativo de 90x20 mm; tapajuntas de MDF, con revestimiento de melamina, color color blanco de 70x10 mm en ambas caras. Incluso, bisagras, herrajes de colgar, de cierre y manivela sobre escudo largo de latón, color negro, acabado brillante, serie básica.

**04.3** Ud Puerta abatible 82,5 cm
1 Ud × 634.78 = 634.78
Puerta interior abatible, ciega, de una hoja de 203x82,5x3,5 cm, de tablero DM, con revestimiento de melamina, color corporativo de 90x20 mm; tapajuntas de MDF, con revestimiento de melamina, color color blanco de 70x10 mm en ambas caras. Incluso, bisagras, herrajes de colgar, de cierre y manivela sobre escudo largo de latón, color negro, acabado brillante, serie básica.

**04.4** Ud Puerta abatible 102,5 cm
1 Ud × 784.77 = 784.77
Puerta interior abatible a medida, ciega, de una hoja de 203x102,5x3,5 cm, de tablero DM, con revestimiento de melamina, color corporativo de 90x20 mm; tapajuntas de MDF, con revestimiento de melamina, color color blanco de 70x10 mm en ambas caras. Incluso, bisagras, herrajes de colgar, de cierre y manivela sobre escudo largo de latón, color negro, acabado brillante, serie básica.

### 001.5 FALSOS TECHOS
Importe: 10410.21

**05.1** m2 Falso techo registrable 60x60 color blanco
22.62 m2 × 34.25 = 774.74
Falso techo registrable suspendido, situado a una altura mayor o igual a 4 m, constituido por: ESTRUCTURA: perfilería vista color blanco, con suela de 24 mm de anchura, comprendiendo perfiles primarios y secundarios, suspendidos del forjado o elemento soporte con varillas y cuelgues; PLACAS: placas de yeso laminado, NCS S 2050-Y80R, de 600x600x9,5 mm, de superficie lisa. Incluso perfiles angulares, fijaciones para el anclaje de los perfiles y accesorios de montaje

| Medición | Uds. | Parcial |
|---|---|---|
| fórmula: 5.16 | 1 | 5.16 |
| fórmula: 2.37 | 1 | 2.37 |
| fórmula: 4.77 | 1 | 4.77 |
| fórmula: 10.32 | 1 | 10.32 |
| Total |  | 22.62 |

**05.2** m2 Falso techo registrable 60x60 color salmon
205.01 m2 × 47 = 9635.47
Falso techo registrable suspendido, situado a una altura mayor o igual a 4 m, constituido por: ESTRUCTURA: perfilería vista color blanco, con suela de 24 mm de anchura, comprendiendo perfiles primarios y secundarios, suspendidos del forjado o elemento soporte con varillas y cuelgues; PLACAS: placas de yeso laminado, NCS S 2050-Y80R, de 600x600x9,5 mm, de superficie lisa. Incluso perfiles angulares, fijaciones para el anclaje de los perfiles y accesorios de montaje

| Medición | Uds. | Parcial |
|---|---|---|
| fórmula: 2.34 | 1 | 2.34 |
| fórmula: 202.67 | 1 | 202.67 |
| Total |  | 205.01 |

### 001.6 SOLADOS
Importe: 17101.64

**06.1** m2 Solado de baldosa (C2) Pamesa sv hierro Eroski 60x60 cm
25.01 m2 × 78.08 = 1952.78
solado de gres porcelanico antideslizante clase 2 (C2) de 60x60cm y 14mm, tipo Eroski modelo Pamesa SV Hierro, colocado con pegamento especial sobre base, juntas de retracción en paños de 4,00x4,00 M , colocada con junta de 3mm, recibido de juntas con lechada de cemento I/ cortes, replanteo, limpieza desescombro, medios auxilaires y seguridad, medido en superficie realmente ejecutada.

| Medición | Uds. | Parcial |
|---|---|---|
| fórmula: 2.78 | 1 | 2.78 |
| fórmula: 6.57 | 1 | 6.57 |
| fórmula: 4.00 | 1 | 4.00 |
| fórmula: 4.40 | 1 | 4.40 |
| fórmula: 2.65 | 1 | 2.65 |
| fórmula: 4.61 | 1 | 4.61 |
| Total |  | 25.01 |

**06.2** m2 Solado de baldosa (C1) Pamesa sv hierro Eroski 60x60 cm
199.1 m2 × 71.63 = 14261.53
solado de gres porcelanico normal de 60x60cm y 14mm, tipo Eroski clase 1 (C1) modelo Pamesa SV Hierro, colocado con pegamento especial sobre base, juntas de retracción en paños de 4,00x4,00 M , colocada con junta de 3mm, recibido de juntas con lechada de cemento I/ cortes, replanteo, limpieza desescombro, medios auxilaires y seguridad, medido en superficie realmente ejecutada.

| Medición | Uds. | Parcial |
|---|---|---|
| fórmula: 199.10 | 1 | 199.10 |
| Total |  | 199.1 |

**06.4** m Rodapie cerámico
28.8 m × 30.81 = 887.33
Rodapié cerámico, de 80 mm, gama media. COLOCACIÓN: en capa fina, con adhesivo cementoso de fraguado normal, C1 sin ninguna característica adicional, gris. REJUNTADO: con mortero de juntas cementoso mejorado, con absorción de agua reducida y resistencia elevada a la abrasión tipo CG 2 W A, color blanco, para juntas de 2 a 15 mm.

| Medición | Uds. | Largo | Parcial |
|---|---|---|---|
| fórmula: 1.05 | 1 | 8.74 | 9.18 |
| fórmula: 1.05 | 1 | 13.82 | 14.51 |
| fórmula: 1.05 | 1 | 4.87 | 5.11 |
| Total |  |  | 28.8 |

### 001.7 REVESTIMIENTOS Y ACABADOS
Importe: 9667.14

**07.1** m2 Alicatado azulejo blanco brillo 20x20 cm
56.65 m2 × 48.23 = 2732.23
Revestimiento interior con piezas de azulejo, de 200x200 mm, color blanco, acabado brillante, gama media, capacidad de absorción de agua E>10%, grupo BIII, según UNE-EN 14411. SOPORTE: paramento de fábrica, vertical, de hasta 3 m de altura. COLOCACIÓN: en capa gruesa con mortero de cemento M-5. REJUNTADO: con mortero de juntas cementoso mejorado, con absorción de agua reducida y resistencia elevada a la abrasión tipo CG 2 W A, color blanco, en juntas de 3 mm de espesor. Incluso crucetas de PVC

| Medición | Uds. | Largo | Alto | Parcial |
|---|---|---|---|---|
| Punto Caliente | 1 | 9.28 | 2.5 | 23.20 |
| Aseos | 1 | 7.9 | 2.5 | 19.75 |
|  | 1 | 5.48 | 2.5 | 13.70 |
| Total |  |  |  | 56.65 |

**07.2** m2 Pintura plástica sobre paramento interior
259.81 m2 × 8.85 = 2299.32
Aplicación manual de dos manos de pintura plástica, acabado mate, textura lisa, diluidas con un 15% de agua o sin diluir, (rendimiento: 0,1 l/m² cada mano); previa aplicación de una mano de imprimación acrílica reguladora de la absorción, sobre paramento interior de yeso o escayola, vertical, de más de 3 m de altura. RAL 9016

| Medición | Uds. | Largo | Alto | Parcial |
|---|---|---|---|---|
| Sala de ventas | 1 | 65.36 | 2.8 | 183.01 |
| Almacen | 1 | 17.7 | 2.8 | 49.56 |
| Oficina | 1 | 9.73 | 2.8 | 27.24 |
| Total |  |  |  | 259.81 |

**07.3** Ud Revestimiento material vinilico
12.79 Ud × 63.38 = 810.63
Panel vinilico efecto madera con cantoneras en las esquineras para cubrirlas para el revestimiento de pilares y paredes hasta 1,20m de altura. Incluso replanteos, colocacion con fijación oculta, medios auxiliares, pequeño material, mermas, recortes, limpieza, medida la longitud lineal realmente ejecutada y rematada.

| Medición | Uds. | Largo | Alto | Parcial |
|---|---|---|---|---|
|  | 1 | 10.66 | 1.2 | 12.79 |
| Total |  |  |  | 12.79 |

**07.4** m2 Pintura plástica sobre paramento exterior
32.6 m2 × 15.54 = 506.60
Aplicación manual de dos manos de pintura plástica, acabado mate, textura lisa, diluidas con un 15% de agua o sin diluir, (rendimiento: 0,1 l/m² cada mano); previa aplicación de una mano de imprimación acrílica reguladora de la absorción, sobreparamento exterior de mortero de cemento., vertical, de más de 3 m de altura.

| Medición | Uds. | Parcial |
|---|---|---|
| fórmula: 5.32 | 1 | 5.32 |
| fórmula: 27.28 | 1 | 27.28 |
| Total |  | 32.6 |

**07.5** m2 Esmalte sobre carpinteria metalica
14.16 m2 × 219.29 = 3105.15
Aplicación manual de dos manos de esmalte sintético de secado rápido, a base de resinas alquídicas, acabado brillante, (rendimiento: 0,077 l/m² cada mano); previa aplicación de una mano de imprimación sintética antioxidante de secado rápido, a base de resinas alquídicas, color gris, acabado mate (rendimiento: 0,125 l/m²), sobre carpinteria metalica. RAL 7016

| Medición | Uds. | Parcial |
|---|---|---|
| fórmula: 5.88 | 1 | 5.88 |
| fórmula: 3.12 | 1 | 3.12 |
| fórmula: 4.43 | 1 | 4.43 |
| fórmula: 0.73 | 1 | 0.73 |
| Total |  | 14.16 |

**07.6** m2 Pintado de falso techo existentes en color corporativo
20.6 m2 × 10.35 = 213.21

| Medición | Uds. | Parcial |
|---|---|---|
| fórmula: 20.60 | 1 | 20.60 |
| Total |  | 20.6 |

### 001.8 FONTANERIA
Importe: 5426.74

**08.11** Ud Instalacion interior agua fria y caliente en aseo de personal
1 Ud × 599.96 = 599.96
Instalación interior de fontanería para aseo con dotación para: inodoro, lavabo sencillo, realizada con tubo de polietileno resistente a la temperatura/aluminio/polietileno resistente a la temperatura (PE-RT/Al/PE-RT), para la red de agua fría y caliente que conecta la derivación particular o una de sus ramificaciones con cada uno de los aparatos sanitarios, con los diámetros necesarios para cada punto de servicio. Incluso llaves de paso de cuarto húmedo para el corte del suministro de agua, material auxiliar para montaje y sujeción a la obra, derivación particular, accesorios de derivaciones

**08.13** Ud Instalacion interior agua fria y caliente en aseo accesible
1 Ud × 599.96 = 599.96
Instalación interior de fontanería para aseo con dotación para: inodoro, lavabo sencillo, realizada con tubo de polietileno resistente a la temperatura/aluminio/polietileno resistente a la temperatura (PE-RT/Al/PE-RT), para la red de agua fría y caliente que conecta la derivación particular o una de sus ramificaciones con cada uno de los aparatos sanitarios, con los diámetros necesarios para cada punto de servicio. Incluso llaves de paso de cuarto húmedo para el corte del suministro de agua, material auxiliar para montaje y sujeción a la obra, derivación particular, accesorios de derivaciones

**08.12** Ud Instalacion interior de agua fria y caliente en obrador de pan
1 Ud × 599.96 = 599.96
Instalación interior de fontanería para aseo con dotación para: fregadero realizada con tubo de polietileno resistente a la temperatura/aluminio/polietileno resistente a la temperatura (PE-RT/Al/PE-RT), para la red de agua fría y caliente que conecta la derivación particular o una de sus ramificaciones con cada uno de los aparatos sanitarios, con los diámetros necesarios para cada punto de servicio. Incluso llaves de paso de cuarto húmedo para el corte del suministro de agua, material auxiliar para montaje y sujeción a la obra, derivación particular, accesorios de derivaciones

**08.6** ud TERMO ELÉCTRICO 50 l.
1 ud × 314.98 = 314.98
Termo eléctrico de 50 litros de capacidad, con mando de control de temperatura regulable, termostato de seguridad, válvula de seguridad con dispositivo de vaciado, con recubrimiento exterior con pintura epoxi, monofásico (240 V-50 Hz), conforme a UNE-EN 60335-2-21:2001 y UNE-EN 50440:2016. Incluye el montaje de soportes, conexiones a la red de fontanería, llaves de corte y latiguillos, conexión a la instalación eléctrica, llenado y prueba de funcionamiento. Totalmente instalado conforme a RITE (RD 1027/2007) y CTE DB-HE-2. Equipos y accesorios con marcado CE y DdP (declaración de prestaciones) según Reglamento UE 305/2011. Medida unidad ejecutada.

**08.4** ud LLAVE DE PASO CROMADA
18 ud × 23.63 = 425.34
Llave empotrar de paso recta, cromada de 1/2", totalmente instalada.

**08.5** m TUBERÍA MULTICAPA BARRA PERT-AL-PERT D=20 mm
39.3 m × 12.83 = 504.22
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.

**08.7** ud Indoro de tanque bajo
2 ud × 513.08 = 1026.16
Suministro e instalación de Inodoro de tanque bajo de montaje adosado a pared, de la marca ROCA modelo VICTORIA color blanco o equivalente a aprobar por DF, conforme a UNE-EN 997:2019. Dispone de asiento y tapa lacados con bisagras de acero inoxidable y mecanismo doble descarga. Totalmente instalado, conectado y funcionando; i/p.p. de anclajes al pavimento, sellados, llave de escuadra y latiguillo flexible cromados, pequeño material y medios auxiliares. Medido unidad ejecutada.

**08.8** ud Lavabo 65x50 cm suspendido ROCA victoria blanco con monomando
1 ud × 374.37 = 374.37
Suministro e instalación de lavabo de porcelana vitrificada en blanco a aprobar por DF. de 65x50 cm, colocado suspendido; conforme UNE-EN 14688:2016+A1:2019. Grifería gerontologica cromada, con rompechorros; conforme UNE 19703:2016 y UNE-EN 200:2008. Válvula de desagüe de 32 mm, acoplamiento a pared acodado de PVC, llaves de escuadra de 1/2" cromadas, latiguillos flexibles de 1/2". Totalmente instalado y conexionado, i/p.p. de pequeño material y medios auxiliares. Lavabo con marcado CE y DdP (Declaración de prestaciones) según Reglamento (UE) 305/2011. Medido unidad ejecutada.

**08.9** ud Lavabo con pedestal mod. Victoria.
1 ud × 279.09 = 279.09
Lavabo de porcelana sanitaria, con pedestal, gama media, color blanco, de 500x420 mm, y desagüe, acabado cromado. Incluso juego de fijación y silicona para sellado de juntas.

**08.10** ud Fregadero acc. no manual
1 ud × 702.7 = 702.70
Suministro y colocación de griferia mezcladora de peda, marca Genebre Ref. 1342, con caño superior para instalar en fregadero / lavabo, conexionado mediante latiguillos metalicos, totlamente instalado y funcionando.
.

### 001.9 SANEAMIENTO
Importe: 4575.01

**14.01** u Acometida red general de saneamiento
1 u × 1199.93 = 1199.93
Acometida domiciliaria de saneamiento a la red general municipal, hasta una distancia máxima de 8 m, formada por: rotura del pavimento con compresor, excavación manual de zanjas de saneamiento en terrenos de consistencia dura, colocación de tubería de hormigón en masa de enchufe de campana, con junta de goma de 300 mm de diámetro interior, tapado posterior de la acometida y reposición del pavimento con hormigón en masa HM-20/P/40/I, sin incluir formación del pozo en el punto de acometida y con p.p. de medios auxiliares.

**14.10** m Colector suspendido D=110 mm
25.2 m × 34.68 = 873.94
Colector suspendido de red horizontal de saneamiento, sin arquetas, mediante sistema integral registrable, con una pendiente mínima del 2%, para la evacuación de aguas residuales y/o pluviales, formado por tubo de PVC liso, serie B, de 110 mm de diámetro. Incluye accesorios, registros, uniones, piezas especiales y lubricante para montaje.

| Medición | Uds. | Parcial |
|---|---|---|
| Interior | 25.2 | 25.20 |
| Total |  | 25.2 |

**14.03** m Tubería PVC serie b junta pegada d=100 mm
10.1 m × 21.5 = 217.15
Tubería de PVC serie B, de 100 mm de diámetro, unión pegada, conforme UNE EN1453-1; con una resistencia al fuego B-s1,d0, conforme UNE-EN 13501-1; colocada en instalaciones interiores de evacuación de aguas residuales. Totalmente montada, incluyendo p.p. de piezas especiales (codos, manguitos, etc) y p.p de medios auxiliares. Conforme a CTE DB HS-5.

**14.07** m TUBERIA PVC SERIE B JUNTA PEGADA D=50 mm
12.05 m × 11.66 = 140.50
Tubería de PVC serie B, de 50 mm de diámetro, unión pegada, conforme UNE EN1453-1; con una resistencia al fuego B-s1,d0, conforme UNE-EN 13501-1; colocada en instalaciones interiores de evacuación de aguas residuales. Totalmente montada, incluyendo p.p. de piezas especiales (codos, manguitos, etc) y p.p de medios auxiliares. Conforme a CTE DB HS-5.

**14.02** m TUBERIA PVC SERIE B JUNTA PEGADA D=40 mm
3 m × 9.92 = 29.76
Tubería de PVC serie B, de 40 mm de diámetro, unión pegada, conforme UNE EN1453-1; con una resistencia al fuego B-s1,d0, conforme UNE-EN 13501-1; colocada en instalaciones interiores de evacuación de aguas residuales. Totalmente montada, incluyendo p.p. de piezas especiales (codos, manguitos, etc) y p.p de medios auxiliares. Conforme a CTE DB HS-5.

**14.05** ud PUNTO DE DESAGÜE PVC D100
2 ud × 49.65 = 99.30
Suministro e instalación de punto de desagüe de PVC, mediante en la colocación de un sifón de PVC con salida horizontal de 110 mm de diámetro y con registro inferior, tubería de PVC de 110 mm de diámetro con unión por encolado para derivación a punto de desagüe, p.p. de tubería de PVC con unión por encolado, enterrado o colgado mediante abrazaderas metálicas, para red de pequeña evacuación de diámetros, según instalación diseñada en planos. Los cambios de sentido y de diametro, asi como los injertos, se realizaran utilizando las piezas adecuadas, estando prohibido manipular este material en obra con calor. Incluso transporte, montaje, parte proporcional de accesorios tales como piezas especiales y remates finales de PVC, pequeno material auxiliar, pruebas hidraulicas y de funcionamiento y puesta en servicio. Todo ello segun normativa vigente.

**14.06** ud PUNTO DE DESAGÜE PVC D40
3 ud × 67.5 = 202.50
Suministro e instalación de punto de desagüe de PVC, mediante en la colocación de un sifón de PVC con salida horizontal de450 mm de diámetro y con registro inferior, tubería de PVC de 40 mm de diámetro con unión por encolado para derivación a punto de desagüe, p.p. de tubería de PVC con unión por encolado, enterrado o colgado mediante abrazaderas metálicas, para red de pequeña evacuación de diámetros, según instalación diseñada en planos. Los cambios de sentido y de diametro, asi como los injertos, se realizaran utilizando las piezas adecuadas, estando prohibido manipular este material en obra con calor. Incluso transporte, montaje, parte proporcional de accesorios tales como piezas especiales y remates finales de PVC, pequeno material auxiliar, pruebas hidraulicas y de funcionamiento y puesta en servicio. Todo ello segun normativa vigente. Medida la unidad ejecutada.

**14.08** Ud PUNTO DE DESAGUE EQUIPAMIENTO DE FRIO
8 Ud × 67.5 = 540.00
Desagües de murales de frio positivo, negativo y cámara de negativo de ancho variable, incluso manguetones, sifones, y entronque con red de evacuacion.

| Medición | Uds. | Parcial |
|---|---|---|
| Murales refrigeradores | 4 | 4.00 |
| Murales congeladores | 2 | 2.00 |
| Camara negativo | 1 | 1.00 |
| Camara positivo | 1 | 1.00 |
| Total |  | 8 |

**14.09** Ud Conexion a red existente
1 Ud × 1199.93 = 1199.93
Acometida a la red de saneamiento de pluviales o fecales existente, incluso cata de localización en caso necesario, rotura de pavimento, excavacion en lateral del pozo de conexión, apertura de hueco en el mismo para conexión/ paso de tubo, piezas especiales de entronque, rellenos,y reposición de pavimentos, tomando las medidasoportunas para evitar cualquier daño en los elementos y redes a mantener y reposición de los mismos en caso necesario. medida la unidad terminada, probada y en funcionamiento.

**14.11** Ud Sumidero sifonico inox
1 Ud × 72 = 72.00
Instalación de sumidero sifónico de PVC, S-192 "JIMTEN-ALIAXIS" o similar, de salida vertical de 40/50 mm de diámetro, con rejilla plana de acero inoxidable de 105x105 mm, para recogida de aguas pluviales o de locales húmedos. Incluso accesorios de montaje, piezas especiales y elementos de sujeción

### 001.10 OPCIONALES
Importe: 4879.77

**001.10.1** m2 Aislamiento térmico entre montantes en trasdosado autoportante d
232.37 m2 × 21 = 4879.77
Aislamiento térmico entre los montantes de la estructura portante del trasdosado autoportante de placas, formado por panel de lana mineral, Ursa Terra T18R "URSA IBÉRICA AISLANTES", no revestido, suministrado en rollos de 11,7 m de longitud, de 45 mm de espesor, resistencia térmica 1,3 m²K/W, conductividad térmica 0,035 W/(mK), colocado entre los montantes de la estructura portante

| Medición | Uds. | Largo | Alto | Parcial |
|---|---|---|---|---|
|  | 1 | 59.63 | 3 | 178.89 |
|  | 1 | 20.18 | 2.65 | 53.48 |
| Total |  |  |  | 232.37 |

## 002 INSTALACIONES
Importe: 106480.77

### 002.1 INCENDIOS
Importe: 578.96

**11.12** ud EXTINTOR CO2
1 ud × 179.24 = 179.24
Extintor portátil de nieve carbónica CO2, con 5 kg de agente extintor, de eficacia 89B, con casco de acero con acabado exterior con pintura epoxi color rojo, válvula de palanca, anilla de seguridad, manguera y trompa difusora, amortizable en 3 usos.

**11.13** Ud EXTINTOR POLVO ABC 6 kg
3 Ud × 89.24 = 267.72
Extintor portátil de polvo químico ABC polivalente, con presión incorporada con nitrógeno, con 6 kg de agente extintor, de eficacia 27A-183B, con casco de acero con revestimiento interior resistente a la corrosión y acabado exterior con pintura epoxi color rojo, tubo sonda, válvula de palanca, anilla de seguridad, manómetro, base de plástico y manguera con boquilla difusora, amortizable en 3 usos

| Medición | Uds. | Parcial |
|---|---|---|
| Sala de ventas | 2 | 2.00 |
| Obrador de pan | 1 | 1.00 |
| Total |  | 3 |

**11.14** Ud Señaletica PVC fotoluminiscente
11 Ud × 12 = 132.00
Placa de señalización de equipos contra incendios, de PVC fotoluminiscente, con categoría de fotoluminiscencia A según UNE 23035-4, de 210x210 mm. Incluso elementos de fijación.

| Medición | Uds. | Parcial |
|---|---|---|
| Evacuacion | 7 | 7.00 |
| Extintores | 4 | 4.00 |
| Total |  | 11 |

### 002.2 ELECTRICIDAD
Importe: 35180.7
ELECTRICIDAD
(Todas las partidas llevan incluidas instalacione y mano de obra)

#### 00.00 ACTUACIONES PREVIAS
Importe: 2085.95

**YCS020b** Ud INSTALACIÓN PROVISIONAL DE OBRA
1 Ud × 616.04 = 616.04
Instalación eléctrica e iluminación provisional de obra para 35 kw, compuesta por cuadro eléctrico, pantallas, líneas y mecanismos necesarios para la correcta iluminación para la ejecución de los trabajos. Incluso acometida. p.p. de medios auxiliares, limpieza y retirada de escombros a vertedero y canon de vertido.

| Medición | Uds. | Parcial |
|---|---|---|
| General | 1 | 1.00 |
| Total |  | 1 |

**YCS020bb** Ud GASTOS DE CONTRATACIÓN DEL SUMINISTRO ELÉCTRICO
1 Ud × 1469.91 = 1469.91
Tramitación de contratación de suministro eléctrrico, inluyendo el precio de los derechos de enganche y extensión de 52kW.

| Medición | Uds. | Parcial |
|---|---|---|
| General | 1 | 1.00 |
| Total |  | 1 |

#### 01.01 RED DE TIERRAS
Importe: 599.96

**C07E120N** u PRUEBA RED DE TIERRAS EXISTENTE
1 u × 599.96 = 599.96
Comprobación y medida de la resistencia de puesta a tierra del edificio. La resistencia obtenida debe ser menor que los valores normativos, tal y como marca el REBT. En el caso de que la resistencia no este dentro de los valores normativos, sera responsabilidad del instalador conseguir un valor adecuado.

| Medición | Uds. | Parcial |
|---|---|---|
| General | 1 | 1.00 |
| Total |  | 1 |

#### 01.02 INSTALACIONES DE ENLACE
Importe: 2963.74

**E01IC090** m. DERIVACIÓN INDIVIDUAL 4x25+TT16 mm2 (RZ1-K 0,6/1kV) EN BANDEJA
26 m. × 113.99 = 2963.74
Suministro y montaje de Derivación individual 4x25+TT16 mm2. (línea que enlaza el contador o contadores de cada abonado con su dispositivo privado de mando y protección), realizada sobre bandeja metalica, con conductor unipolar cobre de 25 mm2. y aislamiento tipo RZ1-K (AS) Cca-s1b,d1,a1, en sistema trifásico, con conductor de protección. Comprende todos los trabajos, materiales y medios auxiliares necesarios para dejar la unidad completa, totalmente instalada, probada y en perfecto estado de funcionamiento, segun Planos y demas Documentos de Proyecto, indicaciones de la D.F. y normativa vigente.

| Medición | Uds. | Parcial |
|---|---|---|
| De CPM a CGBT | 25 | 25.00 |
| Cortes y Desperdicios (10%) | 1 | 1.00 |
| Total |  | 26 |

#### 01.03 CUADROS ELECTRICOS
Importe: 1087.43

**IEI040** Ud CUADRO GENERAL DE BAJA TENSIÓN
1 Ud × 1087.43 = 1087.43
Suministro e instalación de cuadro general de protección y distribución, formado por armario metálico con puerta de protección y mecanismos según esquema unifilar (Marca posibles para la instalación Schneider Electric, Legrand, Siemens o ABB, de la marca elegida debe ser toda la instalación) con una reserva mínima del 30 % para posibles ampliaciones, construido conforme UNE-EN 60.439.1. Incluso todos los elementos interiores de protección. Incluso p.p. de recibido y ayudas de albañilería necesarias para su instalación. Totalmente montado, según unifilar de proyecto.
La envolvente deberá estar provista de cerradura.
(ver esquema unifilar en el documento 2 "PLANOS").

#### 01.04 CANALIZACIONES
Importe: 1417.7

**E01FDC280** m BANDEJA DE REJILLA DE 35x60 MM
21 m × 16.88 = 354.48
Suministro y montaje de bandeja de rejilla de dimensiones 35x60mm (Alto x Ancho) y 3.00 m de longitud, acero electrocincado. Montaje con sistema click de unión rápida enchufable entre tramos, con p.p. de accesorios (angulares, codos, derivaciones, etc...), incluye tabiques separadores; montada en techo, pared o suelo, incluso p.p de soportes, conforme al reglamento electrotécnico de baja tensión. Comprende todos los trabajos, materiales y medios auxiliares necesarios para dejar la unidad completa, totalmente instalada, probada y en perfecto estado de funcionamiento, segun Planos y demas Documentos de Proyecto, indicaciones de la D.F. y normativa vigente.

| Medición | Uds. | Largo | Parcial |
|---|---|---|---|
| SALA DE VENTAS HORIZONTAL | 1 | 21 | 21.00 |
| Total |  |  | 21 |

**E01FDC190** m BANDEJA DE REJILLA DE 60x60 MM
9 m × 18.38 = 165.42
Suministro y montaje de bandeja de rejilla de dimensiones 60x60mm (Alto x Ancho) y 3.00 m de longitud, acero electrocincado. Montaje con sistema click de unión rápida enchufable entre tramos, con p.p. de accesorios (angulares, codos, derivaciones, etc...), incluye tabiques separadores; montada en techo, pared o suelo, incluso p.p de soportes, conforme al reglamento electrotécnico de baja tensión. Comprende todos los trabajos, materiales y medios auxiliares necesarios para dejar la unidad completa, totalmente instalada, probada y en perfecto estado de funcionamiento, segun Planos y demas Documentos de Proyecto, indicaciones de la D.F. y normativa vigente.

| Medición | Uds. | Largo | Parcial |
|---|---|---|---|
| Zona Servicios Generales | 1 | 9 | 9.00 |
| Total |  |  | 9 |

**E01FDC200** m BANDEJA DE REJILLA DE 60x100 MM
10 m × 27.38 = 273.80
Suministro y montaje de bandeja de rejilla de dimensiones 60x100mm (Alto x Ancho) y 3.00 m de longitud, acero electrocincado. Montaje con sistema click de unión rápida enchufable entre tramos, con p.p. de accesorios (angulares, codos, derivaciones, etc...), incluye tabiques separadores; montada en techo, pared o suelo, incluso p.p de soportes, conforme al reglamento electrotécnico de baja tensión. Comprende todos los trabajos, materiales y medios auxiliares necesarios para dejar la unidad completa, totalmente instalada, probada y en perfecto estado de funcionamiento, segun Planos y demas Documentos de Proyecto, indicaciones de la D.F. y normativa vigente.

| Medición | Uds. | Largo | Parcial |
|---|---|---|---|
| Sala de Ventas Vertical | 1 | 10 | 10.00 |
| Total |  |  | 10 |

**IEO031** m CANAL PVC 110x40 mm
10 m × 39.15 = 391.50
Suministro e instalación de canal protectora de PVC, aislante, no propagador de la llama, con grados de protección IP4X e IK08, cumple norma UNE-EN 50085-1, incluso p.p. de piezas especiales y accesorios de fijación y unión. Totalmente instalada.
Previsión para cuartos técnicos y zonas de instalaciones.

| Medición | Uds. | Parcial |
|---|---|---|
| General | 10 | 10.00 |
| Total |  | 10 |

**ICN016** m CANALIZACIÓN TUBO PVC FLEXIBLE PVC M-20
50 m × 4.65 = 232.50
ml. Canalización realizada con tubo flexible de doble capa, métrica 20 / 25, tendido en bandeja ya instalada o fijado directamente sobre paramentos con bridas o abrazaderas. Totalmente instalada, incluso guia de alambre galvanizado, p.p. de medios auxiliares, caja de registro, piezas especiales, grapas, tacos y tornillos.
Previsión para cuartos técnicos y zonas de instalaciones.

| Medición | Uds. | Parcial |
|---|---|---|
| General | 50 | 50.00 |
| Total |  | 50 |

#### 01.05 CIRCUITOS INTERIORES
Importe: 4942.25

**E01JBDE0010** m CIRCUITO MONOFÁSICO 2x1,5+TTx1,5 (RZ1-K)
369 m × 3.6 = 1328.40
Suministro y montaje de circuito monofásico montado en canal, bandeja o tubo libre de halógenos (rígido/flexible) en función del tramo de instalación, conductor multipolar (fase, neutro y tierra) de cobre flexible de 1,5 mm2 de sección, aislamiento RZ1-K 0,6/1 KV (clase de reacción al fuego mínima Cca-s1b,d1,a1 y libre de halógenos), en sistema monofásico (fase, neutro y tierra), incluido p./p. de cajas de registro, regletas de conexión y pequeño material. Incluye p.p de tubo libre de halógenos (rígido/flexible) desde canal o bandeja hasta a puntos de consumo y cajas de derivación/registro.Comprende todos los trabajos, materiales y medios auxiliares necesarios para dejar la unidad completa, totalmente instalada, probada y en perfecto estado de funcionamiento, segun Planos y demas Documentos de Proyecto, indicaciones de la D.F. y normativa vigente.

| Medición | Uds. | Parcial |
|---|---|---|
| CGBT | 335 | 335.00 |
| Cortes y Desperdicios (10%) | 34 | 34.00 |
| Total |  | 369 |

**E01JBDE0020** m CIRCUITO MONOFÁSICO 2x2,5+TTx2,5 (RZ1-K)
690 m × 4.28 = 2953.20
Suministro y montaje de circuito monofásico montado en canal, bandeja o tubo libre de halógenos (rígido/flexible) en función del tramo de instalación, conductor multipolar (fase, neutro y tierra) de cobre flexible de 2,5 mm2 de sección, aislamiento RZ1-K 0,6/1 KV (clase de reacción al fuego mínima Cca-s1b,d1,a1 y libre de halógenos), en sistema monofásico (fase, neutro y tierra), incluido p./p. de cajas de registro, regletas de conexión y pequeño material. Incluye p.p de tubo libre de halógenos (rígido/flexible) desde canal o bandeja hasta a puntos de consumo y cajas de derivación/registro.Comprende todos los trabajos, materiales y medios auxiliares necesarios para dejar la unidad completa, totalmente instalada, probada y en perfecto estado de funcionamiento, segun Planos y demas Documentos de Proyecto, indicaciones de la D.F. y normativa vigente.

| Medición | Uds. | Parcial |
|---|---|---|
| CGBT | 628 | 628.00 |
| Cortes y Desperdicios (10%) | 62 | 62.00 |
| Total |  | 690 |

**E01JBDE0030** m CIRCUITO MONOFÁSICO 2x4+TTx4 (RZ1-K)
19 m × 7.28 = 138.32
Suministro y montaje de circuito monofásico montado en canal, bandeja o tubo libre de halógenos (rígido/flexible) en función del tramo de instalación, conductor multipolar (fase, neutro y tierra) de cobre flexible de 4 mm2 de sección, aislamiento RZ1-K 0,6/1 KV (clase de reacción al fuego mínima Cca-s1b,d1,a1 y libre de halógenos), en sistema monofásico (fase, neutro y tierra), incluido p./p. de cajas de registro, regletas de conexión y pequeño material. Incluye p.p de tubo libre de halógenos (rígido/flexible) desde canal o bandeja hasta a puntos de consumo y cajas de derivación/registro.Comprende todos los trabajos, materiales y medios auxiliares necesarios para dejar la unidad completa, totalmente instalada, probada y en perfecto estado de funcionamiento, segun Planos y demas Documentos de Proyecto, indicaciones de la D.F. y normativa vigente.

| Medición | Uds. | Parcial |
|---|---|---|
| CGBT | 16 | 16.00 |
| Cortes y Desperdicios (10%) | 3 | 3.00 |
| Total |  | 19 |

**E01JBDE0080** m CIRCUITO TRIFÁSICO 4x2,5+TTx2,5 (RZ1-K)
29 m × 5.25 = 152.25
Suministro y montaje de circuito trifásico montado en canal, bandeja o tubo libre de halógenos (rígido/flexible) en función del tramo de instalación, conductores multipolares de cobre flexible de 2,5 mm2 de seccion, aislamiento RZ1-K 0,6/1 KV (clase de reacción al fuego mínima Cca-s1b,d1,a1 y libre de halógenos), en sistema trifasico (3fases, neutro y tierra), incluido p./p. de cajas de registro, regletas de conexion y pequeño material. Incluye p.p de tubo libre de halógenos (rígido/flexible) desde canal o bandeja hasta a puntos de consumo y cajas de derivación/registro.Comprende todos los trabajos, materiales y medios auxiliares necesarios para dejar la unidad completa, totalmente instalada, probada y en perfecto estado de funcionamiento, segun Planos y demas Documentos de Proyecto, indicaciones de la D.F. y normativa vigente.

| Medición | Uds. | Parcial |
|---|---|---|
| CGBT | 26 | 26.00 |
| Cortes y Desperdicios (10%) | 3 | 3.00 |
| Total |  | 29 |

**E01JBDE0100** m CIRCUITO TRIFÁSICO 4x6+TTx6 (RZ1-K)
36 m × 10.28 = 370.08
Suministro y montaje de circuito trifásico montado en canal, bandeja o tubo libre de halógenos (rígido/flexible) en función del tramo de instalación, conductores multipolares de cobre flexible de 6 mm2 de seccion, aislamiento RZ1-K 0,6/1 KV (clase de reacción al fuego mínima Cca-s1b,d1,a1 y libre de halógenos), en sistema trifasico (3fases, neutro y tierra), incluido p./p. de cajas de registro, regletas de conexion y pequeño material. Incluye p.p de tubo libre de halógenos (rígido/flexible) desde canal o bandeja hasta a puntos de consumo y cajas de derivación/registro.Comprende todos los trabajos, materiales y medios auxiliares necesarios para dejar la unidad completa, totalmente instalada, probada y en perfecto estado de funcionamiento, segun Planos y demas Documentos de Proyecto, indicaciones de la D.F. y normativa vigente.

| Medición | Uds. | Parcial |
|---|---|---|
| CGBT | 32 | 32.00 |
| Cortes y Desperdicios (10%) | 4 | 4.00 |
| Total |  | 36 |

#### 01.06 MECANISMOS
Importe: 4268.89

**UMMC09** u CAJA SUPERFICIE MMCONECTA 2 RED + 2 SAI+ 2 MÓDULO RJ45
4 u × 202.49 = 809.96
Caja modular mecanismos, formada por cofret de PVC conteniendo 8 elementos (3 RED 3 SAI+2 RJ45). Totalmente instalada.

| Medición | Uds. | Parcial |
|---|---|---|
| Cajas | 2 | 2.00 |
| Oficina | 2 | 2.00 |
| Total |  | 4 |

**IEM015b** ud CAJA TECHO 2 SCHUKOS CON OBTUTADOR DE SEGURIDAD (MM35)
2 ud × 157.49 = 314.98
Suministro y colocación de kit Caja con 1 enchufe doble Schüko con obturador de seguridad.

| Medición | Uds. | Parcial |
|---|---|---|
| Insectocutor | 2 | 2.00 |
| Total |  | 2 |

**IEM066b** Ud BASE ENCHUFE 400 V / 32 A
2 Ud × 101.99 = 203.98
Base de enchufe trifásica de 32 A (3F+N+T), instalada con cinco conductores del tipo no propagador de incendio con emisión de humos y opacidad reducida (H07Z1-K, UNE 211002) de cobre de 10 mm2 de sección nominal, empotrados y aislados con tubo flexible corrugado (longitud medida 3 m), incluso caja de derivación y elementos de conexión, construida según REBT.

| Medición | Uds. | Parcial |
|---|---|---|
| Horno 1 | 1 | 1.00 |
| Horno 2 | 1 | 1.00 |
| Total |  | 2 |

**IEM060c** Ud TOMA DE CORRIENTE 16A
17 Ud × 63 = 1071.00
Base de toma de corriente con contacto de tierra (2P+T), tipo Schüko, gama básica, intensidad asignada 16 A, tensión asignada 250 V, con tapa, de color blanco y marco embellecedor para un elemento, de color blanco, empotrada.

| Medición | Uds. | Parcial |
|---|---|---|
| Sala de ventas | 4 | 4.00 |
| Neveras bebidas | 4 | 4.00 |
| Locker | 2 | 2.00 |
| Obrador | 2 | 2.00 |
| Almacen | 2 | 2.00 |
| Oficina | 2 | 2.00 |
| Aseo | 1 | 1.00 |
| Total |  | 17 |

**IAF090** Ud TOMA SIMPLE CON CONECTOR TIPO RJ-45
1 Ud × 101.99 = 101.99
Toma simple con conector tipo RJ-45 de 8 contactos, categoría 6, marco y embellecedor.

| Medición | Uds. | Parcial |
|---|---|---|
| Obrador para balanza | 1 | 1.00 |
| Total |  | 1 |

**DIA1204c** Ud INSTALACIÓN CAJA DE COBRO
2 Ud × 164.99 = 329.98
Instalación cableado y elementos de conexión en caja de cobro en su ubicación definitiva. i. p/p de accesorios, tubos, cableado, caja de derivación de bornas, soportación y medios auxiliares. Totalmente instalada y funcionando.

| Medición | Uds. | Parcial |
|---|---|---|
| Sala de ventas | 2 | 2.00 |
| Total |  | 2 |

**IIC020** Ud DETECTOR DE PRESENCIA/LUZ DIURNA AUTÓNOMO
3 Ud × 67.5 = 202.50
Detector de presencia autónomo de superficie para varias unidades de iluminación en paralelo, con sensor de alta precisión para superficies de hasta 50 m² y altura recomendada de montaje de 2,70 m. Compatible con cualquier tipo de luminaria y lámpara. Dispone de una pantalla retráctil para impedir la detección de zonas adyacentes, incorpora una fotocélula inhibidora que evita que las luces se enciendan cuando hay suficiente aportación de luz solar. Totalmente instalado, incluido montaje y conexionado.
Materiales con marcado CE según Reglamento (UE) 305/2011 e instalación conforme al CTE DB-HE-3, CTE DB-SUA-4 y NTE-IEI.

| Medición | Uds. | Parcial |
|---|---|---|
| Aseos | 3 | 3.00 |
| Total |  | 3 |

**E01LXA0010c** ud P. LUZ s/MECANISMO FLEX. 1,5 mm2 (H07Z1-K) PARA EMERGENCIAS
14 ud × 27 = 378.00
Suministro y montaje de punto de alimentación para equipos de alumbrado, sin incluir caja de mecanismo universal ni mecanismo, realizado con conductor flexible de 1,5 mm2 de Cu y aislamiento H07Z1-K (AS) 750 V (clase de reacción al fuego mínima Cca-s1b,d1,a1 y libre de halógenos). Montado bajo tubo de PVC corrugado M20. Incluye parte proporcional de circuito principal hasta caja de registro. Se incluye parte proporcional de cajas de registro y regletas de conexión, soportes, fijaciones, sujeciones, terminales de presión y accesorios necesarios. Comprende todos los trabajos, materiales y medios auxiliares necesarios para dejar la unidad completa, totalmente instalada, probada y en perfecto estado de funcionamiento, según Planos y demás Documentos de Proyecto, indicaciones de la D.F. y normativa vigente.

| Medición | Uds. | Parcial |
|---|---|---|
| General | 14 | 14.00 |
| Total |  | 14 |

**E01LXA0010** ud P. LUZ s/MECANISMO FLEX. 1,5 mm2 (H07Z1-K) PARA LUMINOSO EXTERIO
2 ud × 27 = 54.00
Suministro y montaje de punto de alimentación para equipos de alumbrado, sin incluir caja de mecanismo universal ni mecanismo, realizado con conductor flexible de 1,5 mm2 de Cu y aislamiento H07Z1-K (AS) 750 V (clase de reacción al fuego mínima Cca-s1b,d1,a1 y libre de halógenos). Montado bajo tubo de PVC corrugado M20. Incluye parte proporcional de circuito principal hasta caja de registro. Se incluye parte proporcional de cajas de registro y regletas de conexión, soportes, fijaciones, sujeciones, terminales de presión y accesorios necesarios. Comprende todos los trabajos, materiales y medios auxiliares necesarios para dejar la unidad completa, totalmente instalada, probada y en perfecto estado de funcionamiento, según Planos y demás Documentos de Proyecto, indicaciones de la D.F. y normativa vigente.

| Medición | Uds. | Parcial |
|---|---|---|
| Fachada | 2 | 2.00 |
| Total |  | 2 |

**E01LDA0020b** ud P.LUZ SENCILLO LEGRAND VALENA NEXT (07Z1-K) PARA CARRIL
12 ud × 43.5 = 522.00
Suministro y montaje de punto de luz sencillo realizado con tubo PVC corrugado de M20, conductor de 1,5 mm2 de Cu. y aislamiento 07Z1-K 750 V (clase de reacción al fuego mínima Cca-s1b,d1,a1 y libre de halógenos). Incluyendo caja de registro, caja de mecanismo universal con tornillos, interruptor unipolar LEGRAND serie VALENA NEXT o equivalente, marco 1 elemento y parte proporcional de línea y tubo contabilizado desde la caja de registro. Comprende todos los trabajos, materiales y medios auxiliares necesarios para dejar la unidad completa, totalmente instalada, probada y en perfecto estado de funcionamiento, según Planos y demás Documentos de Proyecto, indicaciones de la D.F. y normativa vigente.

| Medición | Uds. | Parcial |
|---|---|---|
| General | 12 | 12.00 |
| Total |  | 12 |

**E01LDA0020** ud P.LUZ SENCILLO LEGRAND VALENA NEXT (07Z1-K)
2 ud × 43.5 = 87.00
Suministro y montaje de punto de luz sencillo realizado con tubo PVC corrugado de M20, conductor de 1,5 mm2 de Cu. y aislamiento 07Z1-K 750 V (clase de reacción al fuego mínima Cca-s1b,d1,a1 y libre de halógenos). Incluyendo caja de registro, caja de mecanismo universal con tornillos, interruptor unipolar LEGRAND serie VALENA NEXT o equivalente, marco 1 elemento y parte proporcional de línea y tubo contabilizado desde la caja de registro. Comprende todos los trabajos, materiales y medios auxiliares necesarios para dejar la unidad completa, totalmente instalada, probada y en perfecto estado de funcionamiento, según Planos y demás Documentos de Proyecto, indicaciones de la D.F. y normativa vigente.

| Medición | Uds. | Parcial |
|---|---|---|
| General | 2 | 2.00 |
| Total |  | 2 |

**E01LDA0040** ud P.LUZ CONMUTADO LEGRAND VALENA NEXT (07Z1-K)
1 ud × 63 = 63.00
Suministro y montaje de punto de luz conmutado realizado con tubo PVC corrugado de M20, conductor de 1,5 mm2 de Cu. y aislamiento 07Z1-K 750 V (clase de reacción al fuego mínima Cca-s1b,d1,a1 y libre de halógenos). Incluyendo caja de registro, caja de mecanismo universal con tornillos, conmutadores LEGRAND serie VALENA NEXT o equivalente, marcos de 1 elemento y parte proporcional de línea y tubo contabilizado desde la caja de registro. Comprende todos los trabajos, materiales y medios auxiliares necesarios para dejar la unidad completa, totalmente instalada, probada y en perfecto estado de funcionamiento, segun Planos y demas Documentos de Proyecto, indicaciones de la D.F. y normativa vigente.

| Medición | Uds. | Parcial |
|---|---|---|
| Almacen | 1 | 1.00 |
| Total |  | 1 |

**E01LXA0010b** ud P. LUZ s/MECANISMO FLEX. 1,5 mm2 (H07Z1-K) PARA DETECTOR ASEOS
3 ud × 43.5 = 130.50
Suministro y montaje de punto de alimentación para equipos de alumbrado, sin incluir caja de mecanismo universal ni mecanismo, realizado con conductor flexible de 2,5 mm2 de Cu y aislamiento H07Z1-K (AS) 750 V (clase de reacción al fuego mínima Cca-s1b,d1,a1 y libre de halógenos). Montado bajo tubo de PVC corrugado M20. Incluye parte proporcional de circuito principal hasta caja de registro. Se incluye parte proporcional de cajas de registro y regletas de conexión, soportes, fijaciones, sujeciones, terminales de presión y accesorios necesarios. Comprende todos los trabajos, materiales y medios auxiliares necesarios para dejar la unidad completa, totalmente instalada, probada y en perfecto estado de funcionamiento, según Planos y demás Documentos de Proyecto, indicaciones de la D.F. y normativa vigente.

| Medición | Uds. | Parcial |
|---|---|---|
| Aseos | 3 | 3.00 |
| Total |  | 3 |

#### 01.07 ILUMINACION NORMAL
Importe: 12280.43

**E01NBV0010** ud DOWNLIGHT EMPOTRABLE LED 12W BLANCO
4 ud × 67.35 = 269.40
Suministro y montaje de plafón downlight empotrable LED 30W Bridgelux CCT 3.000-4.000-6.000K 100º CRI>90. Corte Ø150 mm. Acabado blanco. Comprende todos los trabajos, materiales y medios auxiliares necesarios para dejar la unidad completa, totalmente instalada, probada y en perfecto estado de funcionamiento, según Planos y demás Documentos de Proyecto, indicaciones de la D.F. y normativa vigente.

| Medición | Uds. | Parcial |
|---|---|---|
| Aseo Femenino | 2 | 2.00 |
| Aseo Masculino | 2 | 2.00 |
| Total |  | 4 |

**E01NCA0010** ud PANEL LED 600*600mm LEDVANCE 600V 33W 840 4000K 3600lm
2 ud × 62.1 = 124.20
Suministro y montaje de Panel LED 600*600 mm, LEDVANCE PL COMP 600 V 33W 840, 4000K 3.600 lm. Acabado blanco. Comprende todos los trabajos, materiales y medios auxiliares necesarios para dejar la unidad completa, totalmente instalada, probada y en perfecto estado de funcionamiento, según Planos y demás Documentos de Proyecto, indicaciones de la D.F. y normativa vigente.

| Medición | Uds. | Parcial |
|---|---|---|
| Obrador | 2 | 2.00 |
| Total |  | 2 |

**E01NCC0010** ud PANTALLA ESTANCA LED IP65 LEDVANCE DAMP 33W 3960lm 4000K
6 ud × 76.35 = 458.10
Suministro y montaje de luminaria estanca DAMP PROOF de LEDVANCE PROOF compact 1.200 mm. Temperatura de color 4000K. Potencia del conjunto 33 W. Flujo luminoso 3960 lm. Grado de Protección IP65. Comprende todos los trabajos, materiales y medios auxiliares necesarios para dejar la unidad completa, totalmente instalada, probada y en perfecto estado de funcionamiento, según Planos y demás Documentos de Proyecto, indicaciones de la D.F. y normativa vigente.

| Medición | Uds. | Parcial |
|---|---|---|
| Camaras de frio | 2 | 2.00 |
| Almacen | 3 | 3.00 |
| Obrador | 1 | 1.00 |
| Total |  | 6 |

**E01NEA0010** ud LUMINARIA LINEAL LED 1.500mm GESPROTEC
50 ud × 182.92 = 9146.00
Suministro y montaje de luminaria LINEAL41500.W de GESPROTEC o equivalente. Instalada sobre carril de 5 hilos. Temperatura de color 4000K. Potencia del conjunto 50 W. Flujo luminoso 195lm/W. AC220-240V EVERLIGHT LED. Ángulo de apertura: 90º, acabado blanco. Comprende todos los trabajos, materiales y medios auxiliares necesarios para dejar la unidad completa, totalmente instalada, probada y en perfecto estado de funcionamiento, según Planos y demás Documentos de Proyecto, indicaciones de la D.F. y normativa vigente.

| Medición | Uds. | Parcial |
|---|---|---|
| Sala de ventas | 50 | 50.00 |
| Total |  | 50 |

**E01NEA0020** ud CARRIL PARA LUMINARIA LINEAL LED 1.500mm GESPROTEC
50 ud × 26.25 = 1312.50
Suministro y montaje de CARRIL PARA LUMINARIA LINEAL41500.W de GESPROTEC o equivalente. Incluyendo preselección de tres fases de encendido a través del conector macho de la luminaria. Cableado con 5, 8 o 12 cables LH de 2,5 mm². Comprende todos los trabajos, materiales y medios auxiliares necesarios para dejar la unidad completa, totalmente instalada, probada y en perfecto estado de funcionamiento, según Planos y demás Documentos de Proyecto, indicaciones de la D.F. y normativa vigente.

| Medición | Uds. | Parcial |
|---|---|---|
| Sala de ventas | 50 | 50.00 |
| Total |  | 50 |

**E01NEB0020** ud PROYECTOR CARRIL TRIFÁSICO LED PARA PANADERÍA, 30W, 3.000K, CRI>
4 ud × 90.07 = 360.28
Suministro y montaje de Proyector carril trifásico LED PARA PANADERÍA, Chip PHILIPS LUMILEDS, o equivalente. Instalada sobre carril de 5 hilos. Temperatura de color 3000K. Potencia del conjunto 30 W, CRI>90, acabado blanco. Comprende todos los trabajos, materiales y medios auxiliares necesarios para dejar la unidad completa, totalmente instalada, probada y en perfecto estado de funcionamiento, según Planos y demás Documentos de Proyecto, indicaciones de la D.F. y normativa vigente.

| Medición | Uds. | Parcial |
|---|---|---|
| Sala de ventas | 4 | 4.00 |
| Total |  | 4 |

**E01NEB0030** ud PROYECTOR CARRIL TRIFÁSICO LED PARA FRUTA/VERDURA, 30W, 3.000K,
5 ud × 90.07 = 450.35
Suministro y montaje de Proyector carril trifásico LED PARA FRUTA/VERDURA, Chip PHILIPS LUMILEDS, o equivalente. Instalada sobre carril de 5 hilos. Temperatura de color 3000K. Potencia del conjunto 30 W, CRI>90, acabado blanco. Comprende todos los trabajos, materiales y medios auxiliares necesarios para dejar la unidad completa, totalmente instalada, probada y en perfecto estado de funcionamiento, según Planos y demás Documentos de Proyecto, indicaciones de la D.F. y normativa vigente.

| Medición | Uds. | Parcial |
|---|---|---|
| Sala de ventas | 5 | 5.00 |
| Total |  | 5 |

**E01NEB0010** ud CARRIL TRIFASICO ACABADO BLANCO
4 ud × 39.9 = 159.60
Suministro y montaje de CARRIL TRIFASICO PHILIPS o equivalente. Carril de 5 hilos, tres encendidos independientes, acabado blanco. Comprende todos los trabajos, materiales y medios auxiliares necesarios para dejar la unidad completa, totalmente instalada, probada y en perfecto estado de funcionamiento, según Planos y demás Documentos de Proyecto, indicaciones de la D.F. y normativa vigente.

| Medición | Uds. | Parcial |
|---|---|---|
| Sala de ventas | 4 | 4.00 |
| Total |  | 4 |

#### 01.08 ILUMINACION EMERGENCIA
Importe: 911.42

**E01NKA0030** ud LUMINARIA DE EMERGENCIA DIANA FLAT LDF9200X DE ZEMPER 100 LUM IP
12 ud × 53.25 = 639.00
Suministro y montaje de luminaria de emergencia autónoma con Autotest, marca ZEMPER mod. DIANA FLAT (Ref. LDF9200X) o equivalente, 100 lúmenes, IP42 IK-04, con lámpara LED, para montaje en superficie, fabricada según normas EN-60598-1, EN-60598-2-22, autonomía de 1 hora, Sistema de carga de baterías inteligente que permite la carga en 12horas para obtener la autonomía nominal de la luminaria. Temperatura de color 4000K. Modo de funcionamiento no permanente, envolvente de material plástico y difusor en material plástico. Alimentación 230 V. 50 Hz. Baterías de Ni-Cd de alta temperatura, protegidas contra sobreintensidades de descarga. Comprende todos los trabajos, materiales y medios auxiliares necesarios para dejar la unidad completa, totalmente instalada, probada y en perfecto estado de funcionamiento, según Planos y demás Documentos de Proyecto, indicaciones de la D.F. y normativa vigente.

| Medición | Uds. | Parcial |
|---|---|---|
| Sala de ventas | 7 | 7.00 |
| Obrador | 1 | 1.00 |
| Aseos | 2 | 2.00 |
| Almacén | 1 | 1.00 |
| Oficina | 1 | 1.00 |
| Total |  | 12 |

**E01NKA0030b** ud LUMINARIA DE EMERGENCIA TOLEDO IP65 DE ZEMPER 100 LUM IP65
2 ud × 136.21 = 272.42
Suministro y montaje de luminaria de emergencia autónoma con Autotest, marca ZEMPER mod. TOLEDO (Ref. LTE3150X) o equivalente, 100 lúmenes, IP65, con lámpara LED, para montaje en superficie, fabricada según normas EN-60598-1, EN-60598-2-22, autonomía de 1 hora, Sistema de carga de baterías inteligente que permite la carga en 12horas para obtener la autonomía nominal de la luminaria. Temperatura de color 4000K. Modo de funcionamiento no permanente, envolvente de material plástico y difusor en material plástico. Alimentación 230 V. 50 Hz. Baterías de Ni-Cd de alta temperatura, protegidas contra sobreintensidades de descarga. Comprende todos los trabajos, materiales y medios auxiliares necesarios para dejar la unidad completa, totalmente instalada, probada y en perfecto estado de funcionamiento, según Planos y demás Documentos de Proyecto, indicaciones de la D.F. y normativa vigente.

| Medición | Uds. | Parcial |
|---|---|---|
| Camaras | 2 | 2.00 |
| Total |  | 2 |

#### 01.09 VARIOS
Importe: 3348.01

**DIA1603** Ud PUNTO LLAMADA ACCESIBLE
1 Ud × 198.2 = 198.20
Punto de llamada en aseo accesible, conectado con alarma y desactivador ubicados en caja de cobro, para poder recibir asistencia en caso de accidente. Cumplirá las condiciones establecidas en el Anejo A del CTE BD SUA. Señal visual y acústica.

**IEA010** Ud SISTEMA DE ALIMENTACION ININTERRUMPIDA (SAI)
1 Ud × 3149.81 = 3149.81
Sistema de alimentación ininterrumpida On-Line, de 4 kVA de potencia, para alimentación monofásica, compuesto por rectificador de corriente y cargador de batería, batería, inversor estático electrónico, bypass y conmutador. Incluso accesorios necesarios para su correcta instalación.
Incluye: Montaje y fijación. Conexionado y puesta en marcha.
Criterio de medición de proyecto: Número de unidades previstas, según documentación gráfica de Proyecto.
Criterio de medición de obra: Se medirá el número de unidades realmente ejecutadas según especificaciones de Proyecto.

#### 01.11 TRAMITACIONES, LEGALIZACIONES E INSPECCIONES
Importe: 1274.92

| Código | Ud | Descripción | Cantidad | Precio | Importe |
|---|---|---|---|---|---|
| qew | Pd | CERTIFICACION OCA INSTALACIÓN ELÉCTRICA | 1 | 1124.93 | 1124.93 |

**E17V010** u BOLETÍN INST. BAJA TENSIÓN CON PROYECTO
1 u × 149.99 = 149.99
Boletín realizado por instalador autorizado, de una instalación de baja tensión en la que se requiere proyecto eléctrico; según REBT, ITC-BT-04. Se ofertará unicamente el certificado de la instalación.

| Medición | Uds. | Parcial |
|---|---|---|
| General | 1 | 1.00 |
| Total |  | 1 |

### 002.3 HVAC
Importe: 38251.47

#### 01-- Climatización
Importe: 16688.25

##### 01.001 Equipos
Importe: 13285.71

**BOSCH_AF4300A** Ud UD. EXTERIOR VRF BOSCH AF4300A 16-1
1 Ud × 4959.71 = 4959.71
Características Técnicas del Aire Acondicionado mini VRF Bosch Unidad Exterior AF4300A 16-1
Potencia Frío (kW): 15,5
Consumo Frío (kW): 5,34
EER: 3,0
SEER: 7,35
Potencia Calor diseño / máx: 15,5 / 17,5 kW
Consumo Calor (A potencia diseño/ potencia máx) (kW): 3,73 / 4,73
COP (A potencia diseño/ potencia máx): 4,12 / 3,7
SCOP: 4,7
Clasificación energética: A
Alimentación; 220-240/1/50
Unidades interiores instaladas Ratio exteriores (%): 50-160
Unidades interiores instaladas cantidad máxima: 11
Nivel de presión sonora db(A): 56
Tubo de líquido (mm): ?9,5
Tubo de gas (mm): ?15,9
Tipo de ventilador: DC Inverter
Cantidad de ventiladores: 1
Caudal de aire (m³/h): 5.000
Potencia del motor (W): 200
Presión estática (Pa): 0-35
Tipo de Compresor: Rotativo DC Inverter
Cantidad de compresores: 1
Aceite: FW68S
Dimensiones netas (LxAxP) (mm): 1038x864x409
Dimensiones brutas (LxAxP) (mm): 1120x980x560
Peso neto (Kg): 94
Peso Bruto (Kg): 105
Límites de funcionamiento Frío (ºC): 15~52
Límites de funcionamiento calor (ºC): -20~30
Información medioambiental: contiene gases fluorados de efecto invernadero
Tipo de refrigerante: R32
Índice GWP: 675
Carga de fabrica (Kg): 2,85
Volumen de carga de refrigerante tCO2-eq: 1924
Diseño circuito de refrigeración: no sellado herméticamente
Longitud total de tubos real (m): 150
Longitud máx entre la U. Ext y la U. int más alejada (m) real: 50
Longitud máx entre la U. Ext y la U. int más alejada (m) equivalente: 60
Longitud máx. entre el primer derivador y la U. int. más alejada (m): 30
Desnivel entre la U. int. y la U. ext arriba (mm): 30
Desnivel entre la U. int. y la U. ext abajo (mm): 20
Desnivel entre unidades interiores (mm): 15 Criterio de valoración económica: El precio no incluye la canalización ni el cableado eléctrico de alimentación.
Incluye: Replanteo. Colocación y fijación. Conexión a las líneas frigoríficas. Conexión a la red eléctrica. Conexión a la red de desagüe. Puesta en marcha.
Criterio de medición de proyecto: Número de unidades previstas, según documentación gráfica de Proyecto.
Criterio de medición de obra: Se medirá el número de unidades realmente ejecutadas según especificaciones de Proyecto.

**BOSCH_AF2-4CR** Ud UD. INTERIOR BOSCH CASSETTE AF2-4CR 71-1 P
3 Ud × 2185.37 = 6556.11
Unidad interior de cassette de 4 vías 360º modelo AF-4CR 71-1 P marca Bosch de 7.1 kW en frío y 8.0 kW en calor, nivel presión sonora: 27/28/30/31/34/35/35 dB(A), dimensiones netas (LxAxP): 840x230x840 mm, caudal de aire (m3/h): 671/738/778/800/864/937/977, peso neto: 23.2 kg. Incluye mando remoto, cableado de interconexión, etc.
Incluso elementos para suspensión del techo y elementos de elevación.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Medición | Uds. | Parcial |
|---|---|---|
| Sala de ventas | 3 | 3.00 |
| Total |  | 3 |

**BOSCH_AF-BJ01** Ud DERIVACIÓN ENTRE UNIDADES INTERIORES AF-BJ01
2 Ud × 167.99 = 335.98
Derivador para unidad interior AF-BJ01 marca Bosch, X<16,8 kW, dimensiones con embalaje (mm): 290x105x100. Peso bruto 0,4 kg.
Las unidades interiores pueden ser de las familias SCI conducto, cassette o suelo/techo.
Para la conexión frigorífica será necesario utilizar el derivador AF-BJ01 (8733500631).
La instalación se debe hacer con unidades interiores de la misma familia.
Incluye: Conexionado.
Criterio de medición de proyecto: Número de unidades previstas, según documentación gráfica de Proyecto.
Criterio de medición de obra: Se medirá el número de unidades realmente ejecutadas según especificaciones de Proyecto.

**ICN020** Ud EQUIPO BOSCH SPLIT 1X1 CLIMATE 3000i SET 26 WE R32. BOSCH CLIMAT
1 Ud × 1433.91 = 1433.91
Equipo de aire acondicionado, sistema aire-aire split 1x1, para gas refrigerante R-32, Mono Split 1x1 Mural Climate 3000i R32, modelo SET 26 WE "BOSCH", alimentación monofásica (230V/50Hz), potencia frigorífica mínima/nominal/máxima: 1/2,6/3,2 kW, potencia calorífica mínima/nominal/máxima: 0,8/2,9/3,4 kW, consumo eléctrico mínimo/nominal/máximo en refrigeración: 0,08/0,733/1,1 kW, consumo eléctrico mínimo/nominal/máximo en calefacción: 0,07/0,771/0,99 kW, SEER 7,4 (clase A++), SCOP 4,1 (clase A+) en clima medio, SCOP 5,2 (clase A+) en clima cálido, formado por: una unidad interior de pared CL3000iU W 26 E, dimensiones 292x729x200 mm, peso 8 kg, caudal de aire a velocidad baja/media/alta: 330/460/520 m³/h, presión sonora a velocidad ultra baja/baja/media/alta: 20/22/32/37 dBA, con pantalla digital; un control remoto por infrarrojos; y una unidad exterior CL3000i 26 E, caudal de aire 1850 m³/h, dimensiones 495x720x270 mm, peso 23,5 kg, presión sonora 56 dBA, diámetro de conexión de la tubería de líquido 1/4", diámetro de conexión de la tubería de gas 3/8", longitud máxima de tubería 25 m, diferencia máxima de altura entre la unidad exterior y la unidad interior 10 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

**ICN017_RZ1-K_** m CABLE RZ1-K (AS) 2x1,5 mm2 DE INTERCONEXIÓN EQUIPOS CLIMATIZACIÓ
0 m × 3 = 0.00
Cableado de conexión eléctrica de unidad de aire acondicionado formado por cable multipolar RZ1-K (AS), siendo su tensión asignada de 0,6/1 kV, reacción al fuego clase Cca-s1b,d1,a1, con conductor de cobre clase 5 (-K) de 2x1,5 mm² de sección, con aislamiento de polietileno reticulado (R) y cubierta de compuesto termoplástico a base de poliolefina libre de halógenos con baja emisión de humos y gases corrosivos (Z1).
Incluye: Tendido del cableado. Conexionado.
Criterio de medición de proyecto: Longitud medida según documentación gráfica de Proyecto.
Criterio de medición de obra: Se medirá la longitud realmente ejecutada según especificaciones de Proyecto.

| Medición | Largo | Parcial |
|---|---|---|
|  | 100 |  |
| Total |  | 0 |

##### 01.002 Conductos y tuberías
Importe: 402.73

**ICN010_38** m LÍNEA FRIGORÍFICA 3/8" (9.5mm)
0 m × 52.5 = 0.00
Línea frigorífica doble realizada con tubería para gas mediante tubo de cobre sin soldadura, de 3/8" de diámetro y 0,8 mm de espesor con coquilla de espuma elastomérica, de 11 mm de diámetro interior y 15 mm de espesor, a base de caucho sintético flexible, de estructura celular cerrada y tubería para líquido mediante tubo de cobre sin soldadura, de 1/4" de diámetro y 0,8 mm de espesor con coquilla de espuma elastomérica, de 7 mm de diámetro interior y 10 mm de espesor, a base de caucho sintético flexible, de estructura celular cerrada.
Incluye: Replanteo del recorrido de la línea. Encintado de los extremos. Colocación del aislamiento. Montaje y fijación de la línea. Abocardado. Vaciado para su carga.
Criterio de medición de proyecto: Longitud medida según documentación gráfica de Proyecto.
Criterio de medición de obra: Se medirá la longitud realmente ejecutada según especificaciones de Proyecto.

| Medición | Largo | Parcial |
|---|---|---|
|  | 50 |  |
| Total |  | 0 |

**ICN010_58** m LÍNEA FRIGORÍFICA 5/8" (15.9mm)
0 m × 67.5 = 0.00
Línea frigorífica doble realizada con tubería para gas mediante tubo de cobre sin soldadura, de 5/8" de diámetro y 1 mm de espesor con coquilla de espuma elastomérica, de 16 mm de diámetro interior y 20 mm de espesor, a base de caucho sintético flexible, de estructura celular cerrada y tubería para líquido mediante tubo de cobre sin soldadura, de 1/4" de diámetro y 0,8 mm de espesor con coquilla de espuma elastomérica, de 7 mm de diámetro interior y 10 mm de espesor, a base de caucho sintético flexible, de estructura celular cerrada.
Incluye: Replanteo del recorrido de la línea. Encintado de los extremos. Colocación del aislamiento. Montaje y fijación de la línea. Abocardado. Vaciado para su carga.
Criterio de medición de proyecto: Longitud medida según documentación gráfica de Proyecto.
Criterio de medición de obra: Se medirá la longitud realmente ejecutada según especificaciones de Proyecto.

| Medición | Largo | Parcial |
|---|---|---|
|  | 30 |  |
| Total |  | 0 |

**ICN010_34** m LÍNEA FRIGORÍFICA 3/4" (19.1mm)
0 m × 82.49 = 0.00
Línea frigorífica doble realizada con tubería para gas mediante tubo de cobre sin soldadura, de 3/4" de diámetro y 1 mm de espesor con coquilla de espuma elastomérica, de 19 mm de diámetro interior y 20 mm de espesor, a base de caucho sintético flexible, de estructura celular cerrada y tubería para líquido mediante tubo de cobre sin soldadura, de 1/4" de diámetro y 0,8 mm de espesor con coquilla de espuma elastomérica, de 7 mm de diámetro interior y 10 mm de espesor, a base de caucho sintético flexible, de estructura celular cerrada.
Incluye: Replanteo del recorrido de la línea. Encintado de los extremos. Colocación del aislamiento. Montaje y fijación de la línea. Abocardado. Vaciado para su carga.
Criterio de medición de proyecto: Longitud medida según documentación gráfica de Proyecto.
Criterio de medición de obra: Se medirá la longitud realmente ejecutada según especificaciones de Proyecto.

| Medición | Largo | Parcial |
|---|---|---|
|  | 5 |  |
| Total |  | 0 |

**ICN018_32** m RED DE CONDENSADOS PVC RÍGIDO 32 mm
0 m × 18 = 0.00
Red de evacuación de condensados, colocada superficialmente/o empotrada y fijada al paramento, formada por tubo rígido de PVC, de 32 mm de diámetro y 3 mm de espesor, que conecta la unidad de aire acondicionado con la red de pequeña evacuación, la bajante, el colector o el bote sifónico. Incluso material auxiliar para montaje y sujeción a la obra, accesorios y piezas especiales colocados mediante unión pegada con adhesivo. Incluye sifón y conexión a bajante.
Incluye: Replanteo. Presentación de tubos, accesorios y piezas especiales. Fijación del material auxiliar para montaje y sujeción a la obra. Colocación y fijación de tubos, accesorios y piezas especiales. Realización de pruebas de servicio.
Criterio de medición de proyecto: Longitud medida según documentación gráfica de Proyecto.
Criterio de medición de obra: Se medirá la longitud realmente ejecutada según especificaciones de Proyecto.

| Medición | Largo | Parcial |
|---|---|---|
|  | 50 |  |
| Total |  | 0 |

**ICN012_R410A** kg CARGA GAS REFRIGERANTE EXTRA R-410A
1.79 kg × 224.99 = 402.73
Carga de la instalación con gas refrigerante R-410A, suministrado en botella con 50 kg de refrigerante.
Incluye: Carga del gas refrigerante.
Criterio de medición de proyecto: Peso teórico de la carga, estimado a partir de la densidad aparente, de la presión y del volumen a ocupar, según documentación gráfica de Proyecto.
Criterio de medición de obra: Se determinará el peso de la carga realmente introducida en la instalación, según especificaciones de Proyecto.

| Medición | Uds. | Parcial |
|---|---|---|
| Sala de ventas | 1.79 | 1.79 |
| Total |  | 1.79 |

##### 01.003 Varios
Importe: 2999.81

**E23ZA100N** u TRAMITACIONES INSTALACIÓN CLIMATIZACIÓN Y VENTILACIÓN Y PLANOS A
1 u × 1199.93 = 1199.93
Trámites, planos 'As built', memorias, inspecciones, etc. Todo lo necesario para tramitación correspondiente

| Medición | Uds. | Parcial |
|---|---|---|
| General | 1 | 1.00 |
| Total |  | 1 |

**C07E131N** u PRUEBAS Y PUESTA EN MARCHA DE LA INSTALACIÓN DE CLIMATIZACIÓN Y
1 u × 374.98 = 374.98
Pruebas y puesta en marcha de toda la instalaicón de climatización. Comprobaciones según RITE de la instalación completa, con subsanación de aquellos defectos encontrados

| Medición | Uds. | Parcial |
|---|---|---|
| General | 1 | 1.00 |
| Total |  | 1 |

**C07E132N** u PRUEBAS DE PRESIÓN, ESTANQUEIDAD Y PUESTA EN MARCHA SISTEMA REFR
1 u × 374.98 = 374.98
Pruebas de estanqueidad de líneas frigoríficas con nitrógeno líquido suministrado en kg de botellas con manorreductor. observandose durante un día que no ha habido bajadas de presión (por fugas en soldaduras, malas conexiones, etc) en la red, para la posterior carga de gas refrigerante. Se incluye equipamiento necesarios y medios auxiliares para la realización de las diferentes pruebas por parte de la empresa instaladora.nitro

| Medición | Uds. | Parcial |
|---|---|---|
| General | 1 | 1.00 |
| Total |  | 1 |

**0BC100** Ud CALOS EN CERRAMIENTO LATERAL
2 Ud × 412.47 = 824.94
Ejecución de cala de 50x50 cm en fábrica de ladrillo cerámico hueco para inspección visual de las diferentes capas y del material base, con demolición del revestimiento o recubrimiento de cualquier tipo que pudiera haber, realizada con medios manuales. Incluso cierre de la cala con reposición de los materiales demolidos, limpieza, recogida de escombros y carga manual a contenedor.
Incluye: Ejecución de la cala. Cierre de la cala. Retirada y acopio de escombros. Carga de escombros sobre contenedor.
Criterio de medición de proyecto: Número de unidades previstas, según documentación gráfica de Proyecto.
Criterio de medición de obra: Se medirá el número de unidades realmente ejecutadas según especificaciones de Proyecto.

**NIO040** Ud SELLADO IMPERMEABILIZANTE EXTERIOR DE JUNTA PERIMETRAL ENTRE PAS
2 Ud × 112.49 = 224.98
Sellado impermeabilizante exterior de junta perimetral de 15 mm de anchura, entre pasamuros de PVC de 50 mm de diámetro y conducto de instalaciones alojado en su interior, con masilla monocomponente a base de poliuretano, sobre fondo de juntas para sellado en cordones de polietileno expandido, de 20 mm de diámetro, colocado a una profundidad de al menos 2 cm del borde exterior del pasamuros que habrá sido fijado previamente, con mortero de cemento hidrófugo, en el interior de una abertura practicada en el cerramiento de fachada de hasta 40 cm de espesor, y posterior inyección de espuma de poliuretano por la parte interior contra el fondo de la junta.
Incluye: Replanteo. Perforación del muro. Fijación del pasamuros. Colocación del conducto en el interior del pasamuros. Relleno del fondo de junta. Inyección de la espuma de poliuretano. Aplicación de la masilla. Remates del revestimiento exterior del cerramiento en su encuentro con el pasamuros.
Criterio de medición de proyecto: Número de unidades previstas, según documentación gráfica de Proyecto.
Criterio de medición de obra: Se medirá el número de unidades realmente ejecutadas según especificaciones de Proyecto.

#### 02-- Ventilación
Importe: 21563.22

##### 02.01 Equipos
Importe: 10827.84

**LUYMAR_1800** Ud RECUPERADOR DE CALOR LUYMAR UR-1800-EC-H
1 Ud × 6233.62 = 6233.62
RECUPERADOR SERIE UR - EC
• Caudal de 1.600 m3/h cumpliendo con el reglamento europeo de diseño ecológico (1253/2014).
• Estructura caja externa en chapa Magnelis.
• Aislamiento perimetral de 20 mm. con paneles sandwich de 20 mm. en suelo y 60 mm en techo.
• Intercambiador alta eficiencia (>73%), certificado por Eurovent.
• Motores electrónicos con tecnología EC para un bajo consumo eléctrico.
• By-pass y control integrado.
• Filtros según normativa R.I.T.E, fácilmente extraíbles.
• Sistema de drenaje de condensados.
CONTROL DE SERIE INCLUIDO (MONTADO Y CABLEADO)
• Gestión del bypass en modo manual o automático (por sondas de temperaturas - incluidas).
• Gestión manual de la velocidad de los ventiladores.
• Alarma de filtros sucios por presostato diferencial y por timer indicacion visual en display.
• Programación semanal (hasta 2 arranques/paros por día).
• Mando a distancia con pantalla LCD.
Instalación en falso techo. Incluso elementos para suspensión del techo.
Incluye: Replanteo. Colocación y fijación del recuperador de calor. Conexión a la red de desagüe. Conexión a la red eléctrica. Conexionado de los conductos. Comprobación de su correcto funcionamiento.
Criterio de medición de proyecto: Número de unidades previstas, según documentación gráfica de Proyecto.
Criterio de medición de obra: Se medirá el número de unidades realmente ejecutadas según especificaciones de Proyecto.

**SP_EVO315** Ud TD EVO-315 ECOWATT (220-240V 50/60HZ) N8
1 Ud × 728.96 = 728.96
VENTILADORES CENTRÍFUGOS IN-LINE Serie TD-EVO ECOWATT Código Producto: 5211309600, Descripción Producto: TD EVO-315 ECOWATT (220-240V 50/60HZ) N8 - Extractores en Línea.
Ventilador en línea para conductos circulares con carcasa compacta de bajo perfil fabricada en plástico reforzado resistente y juntas de goma en las embocaduras. Construcción estanca con sellado de doble inyección entre el cuerpo principal y el pie soporte para evitar fugas de aire. Diseño de hélice optimizado de alto rendimiento, directrices y difusor de descarga para aumentar el rendimiento y disminuir el nivel sonoro. Caja de bornes fijada en la carcasa. Exclusivo diseño de pies soporte junto a bridas de sujeción incorporado permite la instalación o reemplazo del cuerpo motor-hélice sin necesidad de desmontar la instalación de conducto. Motor Motor EC brushless de corriente continua y rotor exterior, montado sobre silent-blocks especiales para reducir la vibración y el nivel sonoro. Alimentación 1-230V-50HzV±10% 50Hz, IP44, clase B, rodamientos a bolas y protector térmico incorporado. Velocidad regulable 100% mediante potenciómetro ubicado en la caja de bornes o mediante control externo tipo REB-ECOWATT. Entrada analógica para controlar el ventilador con una señal externa 0-10V. Temperatura de trabajo desde -20ºC hasta 50ºC. Marca S&amp;P modelo TD EVO-315 ECOWATT (220-240V 50/60HZ) N8 para un caudal 1.516 m³/h y presión estática 0,000 Pa.

**SP_CVB180** Ud CVB-180/180N T 72W (230V 50) R6
3 Ud × 1009.44 = 3028.32
Cajas de ventilación Serie CENTRIBOX CVB/CVT Código Producto: 5137205200, Descripción Producto: CVB-180/180N T 72W (230V 50) R6 - Cajas de Ventilación.
Cajas de ventilación, de bajo nivel sonoro, fabricadas en chapa de acero galvanizado, aislamiento acústico (M1) de espuma de melamina, ventilador centrífugo de doble aspiración montado sobre soportes antivibratorios, rodete de álabes hacia adelante equilibrado dinámicamente y motor monofásico o trifásico, Clase F, según versión. Modelos monofásicos regulables por tensión. Modelos trifásicos regulables con convertidor de frecuencia. Con rodamientos a bolas y protector térmico.Marca S&amp;P modelo CVB-180/180N T 72W (230V 50) R6 para un caudal 416 m³/h y presión estática 107 Pa. 5137205200 - CVB-180/180N T 72W (230V 50) R6
Incluso accesorios y elementos de fijación.
Incluye: Replanteo. Colocación y fijación. Conexionado y comprobación de su correcto funcionamiento.
Criterio de medición de proyecto: Número de unidades previstas, según documentación gráfica de Proyecto.
Criterio de medición de obra: Se medirá el número de unidades realmente ejecutadas según especificaciones de Proyecto.

| Medición | Uds. | Parcial |
|---|---|---|
| Cámaras frigoríficas y obrador de pan | 3 | 3.00 |
| Total |  | 3 |

**SP_CR_TEMP** Ud CONTROL DE TEMPERATURA CR-TEMP
3 Ud × 278.98 = 836.94
Control temperatura
El CR-TEMP es un controlador de temperatura ambiental que incorpora una sonda electrónica en su interior. Permite la gestión de un contacto ON/OFF de forma manual o automática con las funciones siguientes:
- Consigna temperatura.
- Programación semanal con dos arranques y paradas por día.
- Detección de ventana abierta mediante caída rápida de temperatura.
- Accionamiento manual forzado.
Incorpora una sonda electrónica de temperatura de lectura ambiental.
Incluye: Montaje, conexionado y comprobación de su correcto funcionamiento.
Criterio de medición de proyecto: Número de unidades previstas, según documentación gráfica de Proyecto.
Criterio de medición de obra: Se medirá el número de unidades realmente ejecutadas según especificaciones de Proyecto.

##### 02.02 Conductos
Importe: 9128.92

**ICR021** m² CONDUCTO CLIMAVER NETO
150 m² × 52.5 = 7875.00
Conducto rectangular para la distribución de aire climatizado formado por panel rígido de alta densidad de lana de vidrio Climaver Neto "ISOVER", según UNE-EN 14303, de 25 mm de espesor, revestido por un complejo triplex aluminio visto + malla de fibra de vidrio + kraft por el exterior y un tejido de vidrio acústico de alta resistencia mecánica (tejido NETO) por el interior, resistencia térmica 0,78 m²K/W, conductividad térmica 0,032 W/(mK), instalado con sistema Climaver Metal compuesto por perfiles de aluminio extrusionado Perfiver L "ISOVER" en las aristas longitudinales del conducto y Perfiver H "ISOVER" para la formación de puertas de inspección o registro, conexiones a máquinas, a rejillas o a difusores. Incluso codos, derivaciones, sellado de uniones con cola Climaver, embocaduras, soportes metálicos galvanizados, elementos de fijación, sellado de tramos con cinta Climaver Neto de aluminio, accesorios de montaje y piezas especiales.
Incluye: Replanteo del recorrido de los conductos. Marcado y posterior anclaje de los soportes de los conductos. Montaje y fijación de conductos. Sellado de las uniones. Comprobación de su correcto funcionamiento. Limpieza final.
Criterio de medición de proyecto: Superficie proyectada, según documentación gráfica de Proyecto, calculada como producto del perímetro exterior por la longitud del tramo, medida entre los ejes de los elementos o de los puntos a conectar, sin descontar las piezas especiales.
Criterio de medición de obra: Se medirá la superficie realmente ejecutada según especificaciones de Proyecto.

**ICR025_FLE_IS** m CONDUCTO FLEXIBLE ISOVER AISLADO 160 mm
7.8 m × 30 = 234.00
Red de conductos flexibles de distribución de aire para climatización, constituida por tubo flexible de 160 mm de diámetro, Flexiver Clima "ISOVER", compuesto por un tubo interior de un complejo de poliéster y aluminio con refuerzo de alambre tratado contra la oxidación en forma de espiral helicoidal Flexiver D, aislamiento de fieltro de lana de vidrio de 20 mm de espesor y recubrimiento exterior de un complejo de poliéster y aluminio reforzado. Incluso cinta de aluminio y elementos de fijación con una separación máxima de 0,60 m.
Incluye: Replanteo del recorrido del conducto y de la situación de los elementos de sujeción. Presentación de tubos flexibles para conducción de aire. Colocación y fijación de tubos flexibles para conducción de aire. Comprobación de su correcto funcionamiento.
Criterio de medición de proyecto: Longitud medida según documentación gráfica de Proyecto.
Criterio de medición de obra: Se medirá la longitud realmente ejecutada según especificaciones de Proyecto.

| Medición | Uds. | Largo | Parcial |
|---|---|---|---|
| Impulsión | 6 | 0.6 | 3.60 |
| Extracción | 7 | 0.6 | 4.20 |
| Total |  |  | 7.8 |

**IVG025_125** m CONDUCTO CIRCULAR ACERO GALVANIZADA D=125mm, e=0,5 mm
0 m
Conducto circular de pared simple helicoidal de acero galvanizado, de 125 mm de diámetro y 0,5 mm de espesor, suministrado en tramos de 3 ó 5 m, para instalaciones de ventilación y climatización. Incluso accesorios de montaje y elementos de fijación.
Incluye: Replanteo del recorrido de los conductos. Marcado y posterior anclaje de los soportes de los conductos. Montaje y fijación de conductos. Conexiones entre la red de conductos y los ventiladores o cajas de ventilación. Comprobación de su correcto funcionamiento. Realización de pruebas de servicio.
Criterio de medición de proyecto: Longitud proyectada, según documentación gráfica de Proyecto, medida entre los ejes de los elementos o de los puntos a conectar, descontando las piezas especiales.
Criterio de medición de obra: Se medirá la longitud realmente ejecutada según especificaciones de Proyecto.

| Medición | Largo | Parcial |
|---|---|---|
|  | 4 |  |
| Total |  | 0 |

**IVG025_160** m CONDUCTO CIRCULAR ACERO GALVANIZADA D=160mm, e=0,5 mm
0 m
Conducto circular de pared simple helicoidal de acero galvanizado, de 160 mm de diámetro y 0,5 mm de espesor, suministrado en tramos de 3 ó 5 m, para instalaciones de ventilación y climatización. Incluso accesorios de montaje y elementos de fijación.
Incluye: Replanteo del recorrido de los conductos. Marcado y posterior anclaje de los soportes de los conductos. Montaje y fijación de conductos. Conexiones entre la red de conductos y los ventiladores o cajas de ventilación. Comprobación de su correcto funcionamiento. Realización de pruebas de servicio.
Criterio de medición de proyecto: Longitud proyectada, según documentación gráfica de Proyecto, medida entre los ejes de los elementos o de los puntos a conectar, descontando las piezas especiales.
Criterio de medición de obra: Se medirá la longitud realmente ejecutada según especificaciones de Proyecto.

| Medición | Largo | Parcial |
|---|---|---|
|  | 4 |  |
| Total |  | 0 |

**IVG025_200** m CONDUCTO CIRCULAR ACERO GALVANIZADA D=200mm, e=0,5 mm
0 m
Conducto circular de pared simple helicoidal de acero galvanizado, de 200 mm de diámetro y 0,5 mm de espesor, suministrado en tramos de 3 ó 5 m, para instalaciones de ventilación y climatización. Incluso accesorios de montaje y elementos de fijación.
Incluye: Replanteo del recorrido de los conductos. Marcado y posterior anclaje de los soportes de los conductos. Montaje y fijación de conductos. Conexiones entre la red de conductos y los ventiladores o cajas de ventilación. Comprobación de su correcto funcionamiento. Realización de pruebas de servicio.
Criterio de medición de proyecto: Longitud proyectada, según documentación gráfica de Proyecto, medida entre los ejes de los elementos o de los puntos a conectar, descontando las piezas especiales.
Criterio de medición de obra: Se medirá la longitud realmente ejecutada según especificaciones de Proyecto.

| Medición | Largo | Parcial |
|---|---|---|
|  | 12 |  |
| Total |  | 0 |

**IVG025_225** m CONDUCTO CIRCULAR ACERO GALVANIZADA D=225mm, e=0,5 mm
0 m
Conducto circular de pared simple helicoidal de acero galvanizado, de 225 mm de diámetro y 0,5 mm de espesor, suministrado en tramos de 3 ó 5 m, para instalaciones de ventilación y climatización. Incluso accesorios de montaje y elementos de fijación.
Incluye: Replanteo del recorrido de los conductos. Marcado y posterior anclaje de los soportes de los conductos. Montaje y fijación de conductos. Conexiones entre la red de conductos y los ventiladores o cajas de ventilación. Comprobación de su correcto funcionamiento. Realización de pruebas de servicio.
Criterio de medición de proyecto: Longitud proyectada, según documentación gráfica de Proyecto, medida entre los ejes de los elementos o de los puntos a conectar, descontando las piezas especiales.
Criterio de medición de obra: Se medirá la longitud realmente ejecutada según especificaciones de Proyecto.

| Medición | Largo | Parcial |
|---|---|---|
|  | 8 |  |
| Total |  | 0 |

**IVG025_250** m CONDUCTO CIRCULAR ACERO GALVANIZADA D=250mm, e=0,5 mm
0 m
Conducto circular de pared simple helicoidal de acero galvanizado, de 250 mm de diámetro y 0,5 mm de espesor, suministrado en tramos de 3 ó 5 m, para instalaciones de ventilación y climatización. Incluso accesorios de montaje y elementos de fijación.
Incluye: Replanteo del recorrido de los conductos. Marcado y posterior anclaje de los soportes de los conductos. Montaje y fijación de conductos. Conexiones entre la red de conductos y los ventiladores o cajas de ventilación. Comprobación de su correcto funcionamiento. Realización de pruebas de servicio.
Criterio de medición de proyecto: Longitud proyectada, según documentación gráfica de Proyecto, medida entre los ejes de los elementos o de los puntos a conectar, descontando las piezas especiales.
Criterio de medición de obra: Se medirá la longitud realmente ejecutada según especificaciones de Proyecto.

| Medición | Largo | Parcial |
|---|---|---|
|  | 4 |  |
| Total |  | 0 |

**ICR020** m² CONDUCTO DE CHAPA GALVANIZADA e=0,6 mm
4 m² × 149.99 = 599.96
Red de conductos de distribución de aire para climatización, constituida por conductos de chapa galvanizada de 0,6 mm de espesor, con clasificación de resistencia al fuego E600/120 y juntas transversales con vaina deslizante tipo bayoneta. Incluso embocaduras, derivaciones, accesorios de montaje, elementos de fijación y piezas especiales.
Incluye: Replanteo del recorrido de los conductos. Marcado y posterior anclaje de los soportes de los conductos. Montaje y fijación de conductos. Comprobación de su correcto funcionamiento. Realización de pruebas de servicio.
Criterio de medición de proyecto: Superficie proyectada, según documentación gráfica de Proyecto, calculada como producto del perímetro por la longitud del tramo, medida entre los ejes de los elementos o de los puntos a conectar, sin descontar las piezas especiales.
Criterio de medición de obra: Se medirá la superficie realmente ejecutada según especificaciones de Proyecto.

| Medición | Uds. | Parcial |
|---|---|---|
| Plenum hacia conducto existente de diámetro 250cm | 4 | 4.00 |
| Total |  | 4 |

**IVM027_200** Ud CLAPETA ANTIRRETORNO D=200mm
2 Ud × 97.49 = 194.98
Compuerta antirretorno, metálica, de 200 mm de diámetro, para impedir la entrada de olores y corrientes de aire e impedir fugas de calefacción cuando el extractor no funciona.
Incluye: Replanteo. Colocación. Conexionado de los conductos. Comprobación de su correcto funcionamiento.
Criterio de medición de proyecto: Número de unidades previstas, según documentación gráfica de Proyecto.
Criterio de medición de obra: Se medirá el número de unidades realmente ejecutadas según especificaciones de Proyecto.

**IVM027_250** Ud CLAPETA ANTIRRETORNO D=250mm
2 Ud × 112.49 = 224.98
Compuerta antirretorno, metálica, de 250 mm de diámetro, para impedir la entrada de olores y corrientes de aire e impedir fugas de calefacción cuando el extractor no funciona.
Incluye: Replanteo. Colocación. Conexionado de los conductos. Comprobación de su correcto funcionamiento.
Criterio de medición de proyecto: Número de unidades previstas, según documentación gráfica de Proyecto.
Criterio de medición de obra: Se medirá el número de unidades realmente ejecutadas según especificaciones de Proyecto.

##### 02.03 Rejillas
Importe: 1606.46

**20-SH-11-O_20** Ud REJILLA IMPULSIÓN KOOLAIR 200x100 20-SH-11-O
1 Ud × 60 = 60.00
Suministro e instalación de rejilla de impulsión marca Koolair modelo 20-SH-11-O, donde incluye bastidor de 11 mm y compuerta de regulación, de dimensiones 200x100 mm. Incluye todos los accesorios para su correcta instalación y puesta en funcionamiento.

| Medición | Uds. | Parcial |
|---|---|---|
| Oficina | 1 | 1.00 |
| Total |  | 1 |

**20-SH-11-O_30** Ud REJILLA IMPULSIÓN KOOLAIR 300x100 20-SH-11-O
5 Ud × 72 = 360.00
Suministro e instalación de rejilla de impulsión marca Koolair modelo 20-SH-11-O, incluye compuerta de regulación, de dimensiones 300x100 mm. Incluye todos los accesorios para su correcta instalación y puesta en funcionamiento.

| Medición | Uds. | Parcial |
|---|---|---|
| Sala de ventas | 5 | 5.00 |
| Total |  | 5 |

**20-45-H-11-O_** Ud REJILLA RETORNO KOOLAIR 400x200 20-45-H-11-O
9 Ud × 73.5 = 661.50
Suministro e instalación de rejilla de retorno marca Koolair modelo 20-45-H-11-O, donde incluye compuerta de regulación, de dimensiones 400x200 mm. Incluye todos los accesorios para su correcta instalación y puesta en funcionamiento.

| Medición | Uds. | Parcial |
|---|---|---|
| Sala de ventas | 6 | 6.00 |
| Obrador | 1 | 1.00 |
| Cámaras | 2 | 2.00 |
| Total |  | 9 |

**IVG035** Ud REJILLA EXTERIOR TAE 400x330
2 Ud × 262.48 = 524.96
Rejilla de intemperie para instalaciones de ventilación, marco frontal y lamas de chapa perfilada de acero galvanizado, de 400x330 mm, tela metálica de acero galvanizado con malla de 20x20 mm, con marco de montaje de chapa de acero galvanizado, fijado en el cerramiento de fachada, sobre el que se acoplará la rejilla utilizada como toma o salida de aire. Incluso accesorios de montaje y elementos de fijación.
Incluye: Replanteo. Montaje y fijación del marco en el cerramiento. Fijación de la rejilla en el marco. Conexión al conducto.
Criterio de medición de proyecto: Número de unidades previstas, según documentación gráfica de Proyecto.
Criterio de medición de obra: Se medirá el número de unidades realmente ejecutadas según especificaciones de Proyecto.

| Medición | Uds. | Parcial |
|---|---|---|
| Exterior | 2 | 2.00 |
| Total |  | 2 |

### 002.5 INSTALACION INFORMATICA
Importe: 1934.5

**ICN025** m CANALIZACIÓN TUBO PVC FLEXIBLE PVC M-20
500 m × 2.48 = 1240.00
ml. Canalización realizada con tubo flexible de doble capa, métrica 20 / 25, fijado directamente sobre paramentos con bridas o abrazaderas. Totalmente instalada, incluso guia de alambre galvanizado, p.p. de medios auxiliares, caja de registro, piezas especiales, grapas, tacos y tornillos.
Previsión para preinstalación de cableado de red con una estimación de 25 puntos.

**IAF090b** u TOMA DE USUARIO RJ45 CAT. 6A
25 u × 27.78 = 694.50
Toma simple con conector tipo RJ-45 de 8 contactos, categoría 6A, incluyendo conector, mecanismo, marco y embellecedor.
Totalmente montado e instalado; i/p.p. de caja de mecanismo universal con tornillos, conexiones y medios auxiliares (excepto elevación y/o transporte)

### 002.6 INSTALACIÓN DE MEGAFONÍA
Importe: 1286.92

**EFGOPL52** Ud Instalación completa de megafonía
1 Ud × 1286.92 = 1286.92
Suministro y montaje de instalación de Megafonía compuesta de central de sonido mono, adaptable a cualquier fuente musical, 7 altavoces OPTIMUS ref. A223AT 100V 6W o similar instalados en falso techo : amplificador OPTIMUS AX60, 240W 100v o similar. Incluso red de distribución interior en local formada por canalización y cableado para la conduccion de las señaales, cajas de empotrar, derivación y accesorios.

### 002.4 FRIO INDUSTRIAL
Importe: 29248.22

**13.1** Ud Suministro camara congelado con equipamiento
1 Ud × 14279.13 = 14279.13
Incluye suministro de la cámara con paneles frigoríficos, puerta, equipo compacto techo, lampara led, alarma hombre atrapado, 2 pulsadores tª negativa, hacha bombero mango largo y soporte hacha. Panel espesor 100 mm; HT:2300 mm. Recinto:2400x1750mm. Excluido el montaje e instalación de la misma.

**13.2** Ud Suministro camara refrigerado con equipamiento
1 Ud × 9966.89 = 9966.89
Incluye suministro de la cámara con paneles frigoríficos, puerta, equipo evaporador interior (equipo autonomo), cuadro de control y pontecia lampara led. Panel espesor 80 mm; ht:2300 mm. Recinto: 1800x2650mm. Excluido el montaje e instalación de la misma

**13.3** Ud Montaje e instalacion de camaras frigorificas
1 Ud × 5002.2 = 5002.20

## 003 MOBILIARIO/EQUIPAMIENTO
Importe: 21783.76

### 003.6 MAQUINARIA Y UTILLAJE
Importe: 535.74

**10.7.1** Ud Transpaleta Manual Silenciosa
1 Ud × 299.98 = 299.98
Suministro de transpaleta manual, capaz de movilizar un peso de 2T. Incluye: Ruedas de goma anti-ruido.

**10.7.2** Ud Matainsectos
2 Ud × 117.88 = 235.76
Suministro y colocacón de matainsectos.

### 003.7 PUNTO CALIENTE
Importe: 20357.57

**10.5.7** Ud Colocacion de Equipamiento
1 Ud × 524.97 = 524.97
Colocacion de equipamiento y complementos de punto caliente incluyendo replanteos,niveladion, taladros, anclajes y todos los medios necesarios para la correcta colocacion segun indicaciones de la la d.f.. medida la unidad terminada.

**10.8.1** Ud Horno Salva 4 Bandejas
2 Ud × 6731.55 = 13463.10
Suministro y colocacion de horno horno T. LT +2LT4 PL +H-III-CV-S55R marca Salva, de 4 bandejas con puerta lateral+campana con condensador de agua y soporte altura 880 mm con ruedas.

**10.8.2** Ud Bandeja de aluminio con silicona
10 Ud × 50.75 = 507.50

**10.7.3** Ud Envasadora Manual
1 Ud × 323.17 = 323.17
Suministro y colocación de envasadora manual FILM TW-450.

**10.8.3** Ud Bandeja de aluminio sin silicona
10 Ud × 23.48 = 234.80

**10.8.4** Ud Carro Bandejero BR-18M 60x40
1 Ud × 389.98 = 389.98

**10.8.5** Ud Guantes anticaloricos
2 Ud × 14.42 = 28.84

**10.8.7** Ud Balanza punto caliente de pan
1 Ud × 2018.06 = 2018.06
Suministro e inslalación de balanza para punto caliente de pan. modelo DIBAL S-545 P AZUL WIFI 15kg EROSKI.

**10.8.8** Ud Mesa Inox 2000x600+CAJON+ESTANTE
1 Ud × 797.59 = 797.59

**10.8.9** Ud Dispensador de papel y jabon
1 Ud × 107.56 = 107.56

**10.8.10** Ud Cubo de plastico 30 l tapa pedal sin ruedas
1 Ud × 115.76 = 115.76

**10.8.11** Ud Estanteria Mural Mixta Inox 1000x300
1 Ud × 647.6 = 647.60

**10.8.12** Ud Estanteria Aluminio/Polip 1050x500x800
1 Ud × 445.91 = 445.91

**10.8.13** Ud Transporte proovedor inox
1 Ud × 511.52 = 511.52

**10.8.14** Ud Estante bolsas inox barras 1000x630
1 Ud × 241.21 = 241.21

### 003.8 ASEOS
Importe: 890.45

**10.9.1** Ud Colocacion de equipamiento
2 Ud × 83.99 = 167.98
Colocacion de equipamiento y complementos de aseos y vestuarios suministrados por la popiedad (escobilleros,portarrollos, perchas, jaboneras, etc...) incluyendo replanteos, niveladion, taladros, anclajes y todos los medios necesarios para la correcta colocacion segun indicaciones de la D.F..Medida la unidad terminada.

**10.9.2** Ud Espejo aseo
1 Ud × 112.49 = 112.49
suministro y colocación de espejo en aseos de aluminio blanco y dim.: 76x41x2 cm o similar. incluso marco perimetral de alumnio y fijaciones a pared. Medida la unidad ejecutada.

**10.9.3** Ud Espejo aseo accesible
1 Ud × 270.36 = 270.36
suministro y colocación de espejo aluminio blanco, con marco, fijado con soportes que permitan su inclinación para adaptarlo al uso de minusválidos, de dimensiones 70.3x50.3x3 cm o similar, incluso p.p. de fijaciones necesarias. Medida la unidad totalmente colocada.

**10.9.4** Ud Barra doble abatible acero
2 Ud × 169.81 = 339.62
suministro y colocación de elemento de ayuda a minusválidos consistente en barra doble abatible, de giro vertical, anclada a pared, color blanco. montada a una altura de 84 cm. marca presto. Incluye todos los accesorios, herrajes y fijaciones para la correcta instalación.

## 004 SEGURIDAD Y SALUD
Importe: 2699.84

**004.1** Ud Seguridad y salud en obra
1 Ud × 2699.84 = 2699.84
Implantación y mantenimiento de las medidas de Seguridad y Salud en obra de reforma, conforme al Estudio o Estudio Básico de Seguridad y Salud, al Plan de Seguridad y Salud aprobado y a la normativa vigente en prevención de riesgos laborales, incluyendo señalización, protecciones colectivas y de huecos, equipos de protección individual, medios auxiliares con criterios preventivos, control de accesos, orden y limpieza, reposición y mantenimiento de los elementos de seguridad durante la ejecución de los trabajos, así como su retirada final al término de la obra.

## 005 GESTION DE RESIDUOS
Importe: 8999.45

**005.1** Ud Gestion de residuos
1 Ud × 8999.45 = 8999.45
Gestión integral de los residuos de construcción y demolición generados en la obra de reforma, conforme a la normativa vigente, incluyendo la separación en obra, acopio, carga, transporte a gestor autorizado, tasas de vertedero o planta de tratamiento, alquiler y retirada de contenedores, y entrega de la documentación acreditativa de correcta gestión de residuos, completamente terminada.
